# KTS
Angebotsaufforderung (GAEB DA XML 3.2, DA83)
Projekt: 02-2026
Währung: EUR
Bieterkommentare zugelassen: nein
Erstellt mit: COSOBA-AVA-SYSTEM V8/ GXML Toolbox V3.2 R20170508, AVA.relax, 15.10.2026

## Projektbeschreibung:
Projektbeschreibung:

Bei dem Bauvorhaben handelt es sich um den An- und Umbau der KiTa Storchennest.
Im Rahmen der Maßnahme werden ein Mensa- und Küchenbereich sowie ein erweiterter Eingangsbereich neu errichtet. Das bestehende Gebäude wird im Zuge der Baumaßnahme umfassend saniert und technisch erneuert. Dies umfasst insbesondere die vollständige Erneuerung der Trinkwasser-, Heizungs- und Elektroanlagen. Die bestehende Fernwärmeversorgung einschließlich des Fernwärmeanschlusses bzw. der Wärmeerzeugung bleibt erhalten und ist während der Bauarbeiten zu schützen.  Darüber hinaus erfolgen die erforderlichen baulichen Anpassungen sowie Maßnahmen zur Umsetzung des Brandschutzkonzeptes.
Die vorliegende Ausschreibung umfasst ausschließlich die hierfür erforderlichen Abbruch-, Rückbau-, Demontage- und Entsorgungsarbeiten einschließlich der erforderlichen Nebenarbeiten.
Die Ausführung erfolgt auf Grundlage der Ausführungsplanung, der Abbruchplanung, der weiteren Vergabeunterlagen sowie des vorliegenden Schadstoffgutachtens.

Das Bestandsgebäude besteht aus unterschiedlichen Bau- bzw. Gebäudeabschnitten.
Baujahr Bestandsgebäude / 1. Bauabschnitt: 1968
Baujahr / Errichtungszeit 2. Bauabschnitt: 1992
Die einzelnen Bauabschnitte sowie die jeweils abzubrechenden bzw. rückzubauenden Bauteile sind den Abbruchplänen zu entnehmen.

Die Baustelle ist über die öffentliche Verkehrsfläche der Straße „Am Kindergarten" erreichbar.
Dem Auftragnehmer stehen im Rahmen der vorhandenen Möglichkeiten begrenzte Lager- und Aufstellflächen zur Verfügung. Die Vorgaben des Baustelleneinrichtungsplans sind zu beachten.
Die vorhandenen Bäume auf dem Grundstück sind während der Baustelleneinrichtung und der Ausführung zu schützen. Beschädigungen an Bäumen und deren Wurzelbereichen sind zu vermeiden.
Die vorhandenen örtlichen Verhältnisse, insbesondere die begrenzten Lager- und Bewegungsflächen sowie die eingeschränkten Anlieferungs- und Transportmöglichkeiten, sind bei der Kalkulation und Ausführung zu berücksichtigen.
Bauwasser und Baustrom werden vor Beginn der Arbeiten bauseits hergestellt und dem Auftragnehmer auf der Baustelle zur Verfügung gestellt. Die Lage und Übergabepunkte von Bauwasser und Baustrom werden vor Beginn der Arbeiten auf der Baustelle abgestimmt.

## Allgemeine Vertragsbedingungen (AVB)
Allgemeine Vertragsbedingungen (AVB):

Vertragsgrundlage ist die VOB/B und VOB/C in ihrer aktuellen Version.

Für die Ausführung gelten die einschlägigen gesetzlichen Bestimmungen, die allgemein anerkannten Regeln der Technik sowie die für die ausgeschriebenen Leistungen maßgebenden technischen Vertragsbedingungen und Normen.
Insbesondere sind die für Abbruch- und Rückbauarbeiten einschlägigen Regelungen der VOB/C, insbesondere DIN 18459, zu beachten.
Die Leistungen sind entsprechend den Vorgaben der Ausführungsplanung und der Abbruchplanung auszuführen.
Soweit in den Vergabeunterlagen auf technische Spezifikationen, Normen oder Regelwerke Bezug genommen wird, gelten diese in der jeweils für die Bauausführung maßgebenden Fassung.
Die Vertragsbedingungen ergeben sich aus den Vergabe- und Vertragsunterlagen des Auftraggebers. Eigene Vertragsbedingungen des Auftragnehmers werden nicht Vertragsbestandteil

## Allgemeine Leistungsbeschreibung:
Allgemeine Leistungsbeschreibung:

Die Abbruch- und Rückbauarbeiten an schadstoffbelasteten Bauteilen sowie die erforderlichen Schadstoffsanierungsmaßnahmen sind auf Grundlage eines durch den Auftragnehmer zu erstellenden Sanierungs- und Arbeitskonzeptes durchzuführen.
Die abzubrechenden Bauteile befinden sich teilweise im bestehenden Gebäude. Angrenzende, verbleibende Bauteile und Einrichtungen sind während der Abbrucharbeiten gegen Beschädigung zu schützen.
Abbrucharbeiten sind so auszuführen, dass die verbleibende Bausubstanz nicht über das für die Ausführung unvermeidbare Maß hinaus beschädigt wird.
Erforderliche Schutz-, Abdeck-, Sicherungs- und Abschottungsmaßnahmen sind entsprechend den technischen Erfordernissen auszuführen.
Öffnungen und freigelegte Bereiche der Gebäudehülle sind nach Abschluss der jeweiligen Rückbauarbeiten gegen Witterungseinflüsse und unbefugtes Betreten zu sichern, soweit dies für den Bauablauf erforderlich ist.
Die ausgeschriebenen Abbruch- und Rückbauarbeiten umfassen insbesondere:
- Rückbau von Bodenbelägen einschließlich zugehöriger Sockelleisten und erforderlicher Bodenaufbauten gemäß Abbruchplanung,
- Rückbau von Boden- und Wandfliesen einschließlich zugehöriger Kleber-, Mörtel- und Ausgleichsschichten,
- Rückbau vorhandener Wandbekleidungen einschließlich Unterkonstruktionen und Befestigungen,
- Rückbau von Deckenbekleidungen einschließlich Unterkonstruktionen und Abhängungen,
- Rückbau vorhandener Dämmstoffe und Schüttungen,
- Rückbau der in den Abbruchplänen gekennzeichneten Innenwände, Teilwandflächen und Deckenflächen,
- Ausbau der in den Abbruchplänen gekennzeichneten Innentüren und Innenfenster einschließlich Zargen, Beschlägen, Verglasungen und Befestigungen,
- Rückbau des vorhandenen Eingangsbereichs einschließlich der hierfür erforderlichen Außenwandbereiche,
- Rückbau der Außenwand im Bereich des geplanten Mensaanbaus einschließlich der dort vorhandenen Fenster- und Anschlussbauteile,
- Herstellung erforderlicher temporärer Schließungen und Sicherungen der geöffneten Gebäudehülle.
Der Umfang der einzelnen Leistungen ist den jeweiligen Positionen des Leistungsverzeichnisses sowie den zugehörigen Planunterlagen zu entnehmen.

Die erforderlichen Demontagearbeiten an der technischen Gebäudeausrüstung umfassen insbesondere:
- Demontage vorhandener Elektroinstallationen einschließlich Leitungen, Kabeln, Installationssystemen, Unterverteilungen, Schaltern, Steckdosen und Leuchten,
- Demontage vorhandener Sanitärinstallationen einschließlich Trinkwasser-, Warmwasser- und Abwasserleitungen, Armaturen und Sanitärobjekten,
- Demontage vorhandener Heizungsinstallationen einschließlich Heizkörpern, Rohrleitungen, Armaturen und Befestigungen,
- Demontage vorhandener Lüftungsgeräte
- Ausbau der zugehörigen Befestigungs- und Montagesysteme,
- fachgerechte Trennung der abzubrechenden Installationen von verbleibenden Anlagen und Hausanschlüssen,
- Sicherung und Verschließen verbleibender Leitungsenden und Anschlusspunkte.
Die Demontage ist so auszuführen, dass verbleibende Anlagen und Bauteile nicht beschädigt werden.

Alle im Zuge der ausgeschriebenen Abbruch- und Rückbauarbeiten anfallenden Abbruch- und Ausbauprodukte sind entsprechend ihrer Beschaffenheit getrennt zu erfassen und ordnungsgemäß zu entsorgen.
Schadstoffhaltige Materialien sind getrennt von unbelasteten Materialien zu behandeln.
Die Entsorgung hat entsprechend den geltenden abfallrechtlichen Anforderungen und den Vorgaben des Schadstoffgutachtens zu erfolgen.
Die erforderlichen Entsorgungs- und Verwertungsnachweise sind entsprechend den Vergabeunterlagen vorzulegen.

## 03 Abbrucharbeiten
Datum: 07.10.2026

*Hinweis: 1. Ausschreibungsunterlagen*
1 Ausschreibungsunterlagen

Der Kalkulation sind insbesondere folgende Unterlagen zugrunde zu legen:

Lageplan

Grundriss

Schnitte

Ansichten

Schadstoffgutachten

Details

Baustelleneinrichtungsplan

Schadstoffgutachten

*Hinweis: 2. Baubesprechungen*
2. Baubesprechungen

Baubesprechungen werden in bestimmten Abständen, im Regelfall wöchentlich vom AG anberaumt.
Die Teilnahme des AN oder seines Bevollmächtigten Vertreters (Bauleiter / Polier) ist zwingend erforderlich.
Eine Vergütung hierfür erfolgt nicht.

*Hinweis: 3. Schadstoffsanierung*
3. Schadstoffsanierung
Dem Leistungsverzeichnis liegt das Schadstoffgutachten

WESSLING Consulting Engineering GmbH & Co. KG
Projekt-Nr. EHA-25-0101
Gutachten vom 20.03.2025

als Vertragsbestandteil bei.

Der Auftragnehmer hat sich vor Angebotsabgabe über Art, Umfang und Lage der schadstoffbelasteten Bauteile zu informieren. Das Gutachten ist Bestandteil der Ausschreibung und bei der Kalkulation vollumfänglich zu berücksichtigen.

Nachforderungen aufgrund mangelnder Kenntnis des Schadstoffgutachtens werden ausgeschlossen.

2. Nachgewiesene Schadstoffe

Im Rahmen der Schadstoffuntersuchung wurden folgende schadstoffhaltige Baustoffe festgestellt:

Asbesthaltige Baustoffe
Asbesthaltige Materialien wurden in folgenden Bereichen nachgewiesen:
Spachtelmassen und Feinputze an Innenwandflächen im Bereich Putzmittelraum, Waschraum und WC
Bodenaufbauten im Flurbereich
Bodenaufbauten im Raum Materiallager

Die Untersuchungen weisen teilweise ein uneinheitliches Belastungsbild auf. Sofern Bauteile gleicher Bauart betroffen sind und keine eindeutige Abgrenzung möglich ist, sind die entsprechenden Bereiche vorsorglich als asbesthaltig zu behandeln.

HBCD-belastete Dämmstoffe im Bereich:

Außenwand Raum Materiallager
Polystyroldämmung

wurde HBCD mit einem Gehalt von 5.420 mg/kg nachgewiesen.

Die Materialien unterliegen den Anforderungen der POP-Abfall-Überwachungsverordnung und sind getrennt zu erfassen sowie ordnungsgemäß nachweislich zu entsorgen.

Künstliche Mineralfasern (KMF)

Vorhandene Dämmstoffe und Isolierungen sind als „alte Mineralwolle“ der Kategorie K1B einzustufen.

Bei Rückbau- und Sanierungsarbeiten sind die Anforderungen der TRGS 521 einzuhalten.

3. Asbestsanierung

Sämtliche Arbeiten an asbesthaltigen Baustoffen sind entsprechend der Gefahrstoffverordnung sowie der TRGS 519 auszuführen.

Der Auftragnehmer hat vor Beginn der Arbeiten:

die erforderlichen Anzeigen bei den zuständigen Behörden vorzunehmen,
sachkundiges Personal einzusetzen,
die erforderlichen Schutzmaßnahmen einzurichten,
die erforderlichen Nachweise vorzuhalten.

Sofern Eingriffe in asbesthaltige Wandflächen erfolgen, sind die Vorgaben der TRGS 519 für Abbruch-, Sanierungs- und Instandhaltungsarbeiten an Asbestprodukten einzuhalten.

Erforderliche Schleusenanlagen, Unterdruckhaltungen, Abschottungen, Staubschutzmaßnahmen, Freimessungen sowie die Entsorgung sind Bestandteil der Leistung.

4. Rückbau und Entsorgung

Der Auftragnehmer übernimmt die vollständige fachgerechte Demontage, Verpackung, Kennzeichnung, den Transport sowie die ordnungsgemäße Entsorgung aller schadstoffhaltigen Baustoffe.

Die Entsorgung umfasst insbesondere:

asbesthaltige Baustoffe
HBCD-haltige Dämmstoffe
KMF-haltige Dämmstoffe
sonstige im Zuge der Arbeiten festgestellte schadstoffhaltige Materialien

Die Entsorgung hat gemäß den geltenden gesetzlichen Bestimmungen zu erfolgen.

Sämtliche Entsorgungsnachweise, Übernahmescheine, Begleitscheine und Wiegescheine sind der Bauleitung unaufgefordert vorzulegen.

5. Ergänzende Schadstofffunde

Das vorliegende Gutachten stellt eine stichprobenartige, maßnahmenbezogene Untersuchung dar.

Werden während der Bauausführung weitere schadstoffverdächtige Baustoffe oder bisher verdeckte Bauteile angetroffen, sind die Arbeiten in den betroffenen Bereichen unverzüglich einzustellen und die Bauleitung zu informieren.

Die weitere Vorgehensweise wird durch den Auftraggeber festgelegt.

6. Schutzmaßnahmen

Der Auftragnehmer ist verantwortlich für:

Arbeits- und Gesundheitsschutz
Schutz angrenzender Bauteile
Staubschutzmaßnahmen
Abschottungen
Reinigung der Arbeitsbereiche
Vermeidung von Schadstoffverschleppungen

Sämtliche hierfür erforderlichen Nebenleistungen sind in die Einheitspreise einzukalkulieren.

7. Nachweis- und Dokumentationspflichten

Vor Abnahme sind vorzulegen:

Entsorgungsnachweise
Begleit- und Übernahmescheine
Freigabe- und Freimessprotokolle
Sachkundenachweise nach TRGS 519
Dokumentation der ausgeführten Sanierungsmaßnahmen

Ohne vollständige Dokumentation gilt die Leistung als nicht vollständig erbracht.

8. Freigabemesuung

Die Freigabemessungen gemäß VDI 3492 werden durch den Auftraggeber gesondert beauftragt. Der Auftragnehmer hat die Messungen terminlich zu ermöglichen und die Arbeitsbereiche bis zur Freigabe verschlossen zu halten.

*Hinweis: 4. Arbeiten im Dachboden*
Teile der ausgeschriebenen Leistungen sind im Dachbodenbereich auszuführen.

Der Zugang zum Dachboden erfolgt über eine vorhandene Dachbodenluke. Der Material- und Gerätetransport sowie der Abtransport von Abbruchmaterialien sind über diesen Zugang, sowie über die geöffnete Giebelfläche durchzuführen. Hieraus resultierende Erschwernisse sind in die Einheitspreise einzukalkulieren.

Die Arbeiten erfolgen innerhalb der vorhandenen Dachkonstruktion. Aufgrund der bestehenden Sparren- und Tragkonstruktion sowie der auf das ehemalige Flachdach aufgesetzten Dachkonstruktion stehen nur eingeschränkte Arbeits- und Bewegungsflächen zur Verfügung. Behinderungen des Arbeitsablaufs sowie Mehraufwendungen infolge beengter Platzverhältnisse, eingeschränkter Transportwege und erschwerter Materialhandhabung sind in die Einheitspreise einzurechnen.

Besondere Vergütungsansprüche aufgrund der beschriebenen örtlichen Gegebenheiten werden nicht anerkannt.

*Hinweis: 5. SiGeKo*
5. Einweisungen vor Beginn der Arbeiten / SiGeKo

Vom AG oder dessen bevollmächtigtem Vertreter wird vor Beginn der Arbeiten eine Gefahrenanalyse durchgeführt.
Anschließend wird eine Einweisung in die potenziellen Gefahren vor Ort mit dem Bauleiter/Obermonteur des AN durchgeführt.
Der Bauleiter/Obermonteur des AN ist verpflichtet, alle beteiligten MA seines Unternehmens entsprechend zu unterweisen.
Die Unterweisung ist von den unterwiesenen Personen schriftlich zu bestätigen. Das entsprechend ausgefüllte Formblatt ist dem AG vor Beginn der Arbeiten vorzulegen.

Seitens AG muss, vor Beginn der Arbeiten, eine Genehmigung für Heißarbeiten eingeholt werden. (Schweißen, Flexen).

SiGeKo
Der Auftraggeber (AG) überträgt seine Verpflichtung gemäß Baustellenverordnung einem Dritten. Als Dritter wird für die Koordinierung gemäß § 2 und § 3 der Baustellenverordnung (BaustellVO) ein Sicherheitskoordinator bestimmt, dessen
Anschrift noch angegeben wird. Im Rahmen der Rechte und Befugnisse des AG hat der Koordinator Weisungsbefugnis in allen Belangen der Arbeitssicherheit und des Gesundheitsschutzes. Dem Koordinator gegenüber ist nur der AG weisungsbefugt. Ein für die Baumaßnahme erstellter Sicherheits- und Gesundheitsschutzplan mit Baustellenverordnung ist von den am Bau Beteiligten zu berücksichtigen und einzuhalten. Der SiGe-Plan wird nach seiner Fertigstellung durch den Vertreter des AG im Bereich der Baustelle in seiner jeweils gültigen Fassung ausgehängt und kann dort eingesehen werden. Der AN hat sich selbstständig über mögliche, ihn betreffende Veränderungen zu informieren.

Während der Ausführungsphase informiert der AN den SIGE- Koordinator unverzüglich in Schriftform, wenn erhebliche Änderungen und/oder Gegebenheiten Auswirkungen auf den SIGE-Plan haben, damit dieser angepasst werden kann.Dies gilt auch für besondere Gefährdungen gemäß Anhang II der BaustellV, die erst während der Bauausführung hinzukommen.

Der SiGeKo übernimmt die Sicherheitsersteinweisung der Auftragnehmer. Teilnehmer sind die ausführenden Firmen und der/die Sicherheitsbeauftragte(n).
Werden Nachunternehmer eingesetzt, so sind diese vor Arbeitsbeginn anzumelden und die Einweisungspflicht obliegt deren Auftraggeber.

Neben dem verantwortlichen Auftraggeber sind auch die Nachunternehmer verpflichtet, auf Anordnung durch ihre örtlichen Bau-, Montageleiter bzw. Fachkräfte für Arbeitssicherheit und Sicherheitsbeauftragte die Sicherheitsbestimmungen unbedingt einzuhalten.

### Gewerk 03 Abbrucharbeiten

#### Titel 03.01 Baustelleneinrichtung

**03.01.0010 Abschottung Sanierung H bis 3m Tragkonstruktion Tragkonstr. Holz einseitig bekleidet PE-Folie aufbauen H bis 3,5m**
STLB-Bau 2026-04 000
Abschottung an Wand, Höhe bis 3 m, Aufstellung im Innenbereich, Tragkonstruktion aus Holz, einseitige Bekleidung aus PE-Folie, umlaufende Anschlüsse an angrenzende Bauteile und Durchdringungen sowie alle Stoßstellen unterdruckfest, aufbauen, Anschlüsse an angrenzende Bauteile werden gesondert vergütet, Arbeitshöhe bis 3,5 m über der Standfläche des hierfür erforderlichen Gerüstes.
Menge: 6,000 m2

**03.01.0020 Abschottung Sanierung H bis 3m Tragkonstruktion Tragkonstr. Holz einseitig bekleidet PE-Folie reinigen abbauen H bis 3,5m**
STLB-Bau 2026-04 000
Abschottung an Wand, Höhe bis 3 m, Aufstellung im Innenbereich, Tragkonstruktion aus Holz, einseitige Bekleidung aus PE-Folie, umlaufende Anschlüsse an angrenzende Bauteile und Durchdringungen sowie alle Stoßstellen unterdruckfest, reinigen, abbauen, Anschlüsse an angrenzende Bauteile werden gesondert vergütet, Entsorgung wird gesondert vergütet, Arbeitshöhe bis 3,5 m über der Standfläche des hierfür erforderlichen Gerüstes.
Menge: 6,000 m2

**03.01.0030 Abschottung Sanierung H bis 3m Tragkonstruktion Tragkonstr. Holz einseitig bekleidet PE-Folie aufbauen H bis 3,5m**
STLB-Bau 2026-04 000
Abschottung als Verbindungsgang, Höhe bis 3 m, Aufstellung im Innenbereich, Tragkonstruktion aus Holz, einseitige Bekleidung aus PE-Folie, umlaufende Anschlüsse an angrenzende Bauteile und Durchdringungen sowie alle Stoßstellen unterdruckfest, aufbauen, Anschlüsse an angrenzende Bauteile werden gesondert vergütet, Arbeitshöhe bis 3,5 m über der Standfläche des hierfür erforderlichen Gerüstes.
Menge: 10,000 m2

**03.01.0040 Abschottung Sanierung H bis 3m Tragkonstruktion Tragkonstr. Holz einseitig bekleidet PE-Folie reinigen abbauen H bis 3,5m**
STLB-Bau 2026-04 000
Abschottung als Verbindungsgang, Höhe bis 3 m, Aufstellung im Innenbereich, Tragkonstruktion aus Holz, einseitige Bekleidung aus PE-Folie, umlaufende Anschlüsse an angrenzende Bauteile und Durchdringungen sowie alle Stoßstellen unterdruckfest, reinigen, abbauen, Anschlüsse an angrenzende Bauteile werden gesondert vergütet, Entsorgung wird gesondert vergütet, Arbeitshöhe bis 3,5 m über der Standfläche des hierfür erforderlichen Gerüstes.
Menge: 10,000 m2

**03.01.0050 Öffnung Sanierung PE-Folie staubdicht schließen**
STLB-Bau 2026-04 000
Öffnung in Wand unter Schwarzraumbedingungen mit Polyethylenfolie, staubdicht schließen, Einbauteile werden übermessen.
Menge: 35,000 m2

**03.01.0060 Öffnung Sanierung PE-Folie staubdicht schließen**
STLB-Bau 2026-04 000
Öffnung in Decke unter Schwarzraumbedingungen mit Polyethylenfolie, staubdicht schließen, Einzeldurchführung von Rohr/Leitungsbündeln bis zu einer Dichtungsanschlusslänge bis 1 m werden übermessen.
Menge: 5,000 m2

**03.01.0070 Öffnung Sanierung PE-Folie staubdicht schließen**
STLB-Bau 2026-04 000
Öffnung im Boden unter Schwarzraumbedingungen mit Polyethylenfolie, staubdicht schließen, Einzeldurchführung von Rohr/Leitungsbündeln bis zu einer Dichtungsanschlusslänge bis 1 m werden übermessen.
Menge: 5,000 m2

**03.01.0080 Unterdruckanlage Raum 200-500m3 10Luftwechsel/h aufbauen reinigen abbauen**
Unterdruckanlage mit Schwebstofffilter, einschl. Vor- und Zwischenfilter, für einen Unterdruck nach TRGS 519, 20 Pa Unterdruck, Größe des Abschottungsraumes über 200 bis 500 m3, mind. 10-facher Luftwechsel/Stunde, aufbauen, reinigen und abbauen, anfallende Abfälle werden gesondert vergütet, Aufstellung außerhalb von Gebäuden.
Menge: 2,000 St

**03.01.0090 Unterdruckanlage Raum 200-500m3 vorhalten**
STLB-Bau 2026-04 000
Unterdruckanlage mit Schwebstofffilter, einschl. Vor- und Zwischenfilter, für einen Unterdruck nach TRGS 519, Größe des Abschottungsraumes über 200 bis 500 m3, vorhalten,
Positionsmenge = Produkt aus '2' (Vorhaltemenge)

mal '10' (Vorhaltedauer)

Aufstellung außerhalb von Gebäuden.
Menge: 20,000 StWo

**03.01.0100 Materialdekontaminationseinheit 1-Kammer 1Container Unterdruckh. Reinigungsvorrichtung L 2,5 m B 1,5 m H 2,3 m aufbauen**
STLB-Bau 2026-04 000
Materialdekontaminationseinheit Arbeiten nach TRGS 519, als Einkammerschleuse, aus einem Container, mit selbständiger Unterdruckhaltung, mit Reinigungsvorrichtung,
mit Türelementen,
Länge '2,5' m,

Breite '1,5' m,

Höhe '2,3' m,
aufbauen.
Menge: 1,000 St

**03.01.0110 Materialdekontaminationseinheit 1-Kammer 1Container Unterdruckh. Reinigungsvorrichtung L 2,5 m B 1,5 m H 2,3 m vorhalten betreiben Nutzung Dritte**
STLB-Bau 2026-04 000
Materialdekontaminationseinheit Arbeiten nach TRGS 519, als Einkammerschleuse, aus einem Container, mit selbständiger Unterdruckhaltung, mit Reinigungsvorrichtung,
mit Rolltorelementen,
Länge '2,5' m,

Breite '1,5' m,

Höhe '2,3' m,

vorhalten und Betreiben für die Nutzung Dritter,
Positionsmenge = Produkt aus '1' (Vorhaltemenge)

mal '10' (Vorhaltedauer)
.
Menge: 10,000 StWo

**03.01.0120 Personendekontaminationseinheit 4-Kammer 2seitig bekleidet Platte glatt abwaschbar Schleusung 1Person Unterdruckh. L 2,5 m B 1,5 m H 2,3 m Wasserdusche Abwasserreinigungsanlage aufbauen**
STLB-Bau 2026-04 000
Personendekontaminationseinheit als 4-Kammerschleuse, für Arbeiten nach TRGS 519, Aufstellung im Außenbereich, bewittert, Untergrundfläche unbefestigt, 2-seitig bekleidet mit Platten, Oberfläche glatt, abwaschbar, für Schleusung einer Person, mit selbständiger Unterdruckhaltung,
Länge '2,5' m,

Breite '1,5' m,

Höhe '2,3' m,
mit Reinigungsvorrichtung als Wasserdusche, einschl. Abwasserreinigungsanlage, Wasserableitung ins öffentliche Abwassernetz ist zulässig,
aufbauen.
Menge: 1,000 St

**03.01.0130 Personendekontaminationseinheit 4-Kammer Ständerwerk 2seitig bekleidet Platte glatt abwaschbar Schleusung 1Person Unterdruckh. L 2,5 m B 1,5 m H 2,3 m Wasserdusche Abwasserreinigungsanlage vorhalten betreiben Nutzung Dritte**
STLB-Bau 2026-04 000
Personendekontaminationseinheit als 4-Kammerschleuse, für Arbeiten nach TRGS 519, Aufstellung im Außenbereich, bewittert, Untergrundfläche befestigt und versiegelt, als Ständerwerk, 2-seitig bekleidet mit Platten, Oberfläche glatt, abwaschbar, für Schleusung einer Person, mit selbständiger Unterdruckhaltung,
Länge '2,5' m,

Breite '1,5' m,

Höhe '2,3' m,
mit Reinigungsvorrichtung als Wasserdusche, einschl. Abwasserreinigungsanlage,
vorhalten und Betreiben für die Nutzung Dritter,
Positionsmenge = Produkt aus '1' (Vorhaltemenge)

mal '10' (Vorhaltedauer)
.
Menge: 10,000 StWo

**03.01.0140 Personendekontaminationseinheit 4-Kammer 2seitig bekleidet Platte glatt abwaschbar Schleusung 1Person Unterdruckh. L 2,5 m B 1,5 m H 2,3 m Wasserdusche Abwasserreinigungsanlage reinigen abbauen**
STLB-Bau 2026-04 000
Personendekontaminationseinheit als 4-Kammerschleuse, für Arbeiten nach TRGS 519, Aufstellung im Außenbereich, bewittert, Untergrundfläche unbefestigt, 2-seitig bekleidet mit Platten, Oberfläche glatt, abwaschbar, für Schleusung einer Person, mit selbständiger Unterdruckhaltung,
Länge '2,5' m,

Breite '1,5' m,

Höhe '2,3' m,
mit Reinigungsvorrichtung als Wasserdusche, einschl. Abwasserreinigungsanlage, Wasserableitung ins öffentliche Abwassernetz ist zulässig,
reinigen und abbauen.
Menge: 1,000 St

**03.01.0150 Schwarz-Weiß-Anlage einrichten räumen**
STLB-Bau 2026-04 000
Schwarz-Weiß-Anlage für Personen, bestehend aus dem Weißbereich zum Umkleiden und Ablegen der Straßenkleidung, dem Nassbereich mit Toiletten, Dusch- und Waschanlagen, dem Schwarzbereich für kontaminierte Arbeitskleidung, einschl. der erforderlichen Installationen und Verbindungsleitungen zum Behälter der niedrigkontaminierten Abwässer, einrichten und räumen.
Menge: 1,000 St

**03.01.0160 Schwarz-Weiß-Anlage vorhalten betreiben**
STLB-Bau 2026-04 000
Schwarz-Weiß-Anlage für Personen, bestehend aus dem Weißbereich zum Umkleiden und Ablegen der Straßenkleidung, dem Nassbereich mit Toiletten, Dusch- und Waschanlagen, dem Schwarzbereich für kontaminierte Arbeitskleidung, einschl. der erforderlichen Installationen und Verbindungsleitungen zum Behälter der niedrigkontaminierten Abwässer, vorhalten und betreiben,
Positionsmenge = Produkt aus '1' (Vorhaltemenge)

mal '10' (Vorhaltedauer)
.
Menge: 10,000 StWo

**03.01.0170 Mobiles Elektroheizgerät aufbauen abbauen 3,3kW**
Elektro-Heizlüfter, aufbauen und abbauen, Leistung 3,3 kW, mobile Anlage für direkten Betrieb im Innenbereich, Anschlussspannung 230V, Anschluss an bauseitigen Baustromverteiler, Durchführung der regelmäßigen Prüfungen nach DGUV Vorschrift 3 und Vorhalten von Ersatzgeräten für den Störungsfall.
Menge: 2,000 St

**03.01.0180 Mobiles Elektroheizgerät vorhalten 3,3kW**
Elektro-Heizlüfter vorhalten, Leistung 3,3 kW, mobile Anlage für direkten Betrieb im Innenbereich, Anschlussspannung 230V, Anschluss an bauseitigen Baustromverteiler, Durchführung der regelmäßigen Prüfungen nach DGUV Vorschrift 3 und Vorhalten von Ersatzgeräten für den Störungsfall.
Menge: 60,000 StWo

**03.01.0190 Materialdekontaminationseinheit 1-Kammer 1Container Unterdruckh. Reinigungsvorrichtung L 2,5 m B 1,5 m H 2,3 m reinigen abbauen**
STLB-Bau 2026-04 000
Materialdekontaminationseinheit Arbeiten nach TRGS 519, als Einkammerschleuse, aus einem Container, mit selbständiger Unterdruckhaltung, mit Reinigungsvorrichtung,
mit Türelementen,
Länge '2,5' m,

Breite '1,5' m,

Höhe '2,3' m,

reinigen und abbauen.
Menge: 1,000 St

#### Titel 03.02 Schadstoffsanierung

**03.02.0010 Putz Innenwand abbrechen schadstoffbelastet D 1 cm 20kN/m3 v.Hand laden LKW AN ges.Vergüt.Entsorg.**
STLB-Bau 2026-04 084
Abbruch von Putz an Innenwand, Putz, mineralisch, ohne Putzträger, im Rahmen einer Teilabbruchmaßnahme, schadstoffbelastet, Schadstoff Asbest TRGS 519,
Abfall ist gefährlich, ohne Festlegung eines Zuordnungskriteriums LAGA/DepVO/EBV/RuVA,
Abbruchdicke '1' cm,
Wichte des Abbruchstoffes DIN EN 1991-1-1 20 kN/m3, Ausführung innerhalb des Bauwerks, Arbeitshöhe bis 3 m, Erschwernis gemäß Abbruchplan,
Abbruch von Hand/mit handgeführten Kleingeräten, aufgenommene Stoffe zur Entsorgung sortieren, sammeln, verpacken, im staubdichten, geschlossenen Behälter des AN lagern, Behältergröße nach Wahl des AN, auf LKW des AN laden, Mengenermittlung nach Aufmaß,
die Entsorgung wird gesondert vergütet.
Menge: 300,000 m2

**03.02.0020 Putz Leibung B 21 cm abbrechen schadstoffbelastet D 1 cm 20kN/m3 v.Hand laden LKW AN ges.Vergüt.Entsorg.**
STLB-Bau 2026-04 084
Abbruch von Putz an Leibung, innen,
Breite Leibung '21' cm,
Putz, mineralisch, ohne Putzträger, im Rahmen einer Teilabbruchmaßnahme, schadstoffbelastet, Schadstoff Asbest TRGS 519,
Abfall ist gefährlich, ohne Festlegung eines Zuordnungskriteriums LAGA/DepVO/EBV/RuVA,
Abbruchdicke '1' cm,
Wichte des Abbruchstoffes DIN EN 1991-1-1 20 kN/m3, Ausführung innerhalb des Bauwerks, Ausführung im Erdgeschoss, Arbeitshöhe bis 3 m, Erschwernis gemäß Abbruchplan,
Abbruch von Hand/mit handgeführten Kleingeräten, aufgenommene Stoffe zur Entsorgung sortieren, sammeln, verpacken, im staubdichten, geschlossenen Behälter des AN lagern, Behältergröße nach Wahl des AN, auf LKW des AN laden, Mengenermittlung nach Aufmaß,
die Entsorgung wird gesondert vergütet.
Menge: 30,000 m

**03.02.0030 Dämmung zw. Deckenbalken Mineralwolle abbrechen schadstoffbelastet 2,5kN/m3 D 14 cm v.Hand Stoffe laden LKW AN ges.Vergüt.Entsorg.**
STLB-Bau 2026-04 084
Abbruch der Dämmung zwischen Deckenbalken, Dämmschicht aus Mineralwolle, als Matte/Filz, lose verlegt, im Rahmen einer Teilabbruchmaßnahme, schadstoffbelastet, Schadstoff alte Mineralwolle TRGS 521,
Abfall ist gefährlich, Wichte des Abbruchstoffes DIN EN 1991-1-1 2,5 kN/m3,
Abbruchdicke '14' cm,
Ausführung innerhalb des Bauwerks, Arbeitshöhe bis 3 m,
Abbruch von Hand/mit handgeführten Kleingeräten, aufgenommene Stoffe zur Entsorgung sortieren, sammeln, im staubdichten, geschlossenen Behälter des AN lagern, Behältergröße nach Wahl des AN, auf LKW des AN laden,
die Entsorgung wird gesondert vergütet.
Menge: 430,000 m2

**03.02.0040 Dämmung auf Decke Mineralwolle abbrechen schadstoffbelastet 2,5kN/m3 D 14 cm v.Hand Stoffe laden LKW AN ges.Vergüt.Entsorg.**
STLB-Bau 2026-04 084
Abbruch der Dämmung auf Decke, Dämmschicht aus Mineralwolle, als Matte/Filz, lose verlegt, im Rahmen einer Teilabbruchmaßnahme, schadstoffbelastet, Schadstoff alte Mineralwolle TRGS 521,
Abfall ist gefährlich, Wichte des Abbruchstoffes DIN EN 1991-1-1 2,5 kN/m3,
Abbruchdicke '14' cm,
Ausführung innerhalb des Bauwerks, Ausführung im Dachgeschoss, Arbeitshöhe bis 3 m, Erschwernis gemäß Vorbemerkungen,
Abbruch von Hand/mit handgeführten Kleingeräten, aufgenommene Stoffe zur Entsorgung sortieren, sammeln, im staubdichten, geschlossenen Behälter des AN lagern, Behältergröße nach Wahl des AN, auf LKW des AN laden,
die Entsorgung wird gesondert vergütet.
Menge: 430,000 m2

**03.02.0050 Bodenbelag Linoleum abbrechen schadstoffbelastet 10kN/m3 D 2,2 cm v.Hand Stoffe laden transp. LKW AN ges.Vergüt.Entsorg.**
STLB-Bau 2026-04 084
Abbruch von Bodenbelag aus Linoleum, im Rahmen einer Teilabbruchmaßnahme, schadstoffbelastet, Schadstoff Asbest TRGS 519,
Abfall ist gefährlich, geklebt, Wichte des Abbruchstoffes DIN EN 1991-1-1 10 kN/m3,
Abbruchdicke '2,2' cm,
Ausführung innerhalb des Bauwerks,
Abbruch von Hand/mit handgeführten Kleingeräten,
aufgenommene Stoffe sammeln, im Behälter des AN lagern, Behältergröße nach Wahl des AN, auf LKW des AN laden, transportieren zur zugelassenen Lagerfläche des AN,
die Entsorgung wird gesondert vergütet.
Menge: 380,000 m2

**03.02.0060 Spachtelmasse Boden Asbst D 10mm abbrechen schadstoffbelastet v.Hand Stoffe laden LKW AN ges.Vergüt.Entsorg.**
Abbruch Spachtelmasse auf Boden, Asbesthaltig, Dicke 10-15 mm, im Rahmen einer Teilabbruchmaßnahme, schadstoffbelastet, Schadstoff Asbest TRGS 519,
Abfall ist gefährlich,
Abbruch von Hand/mit handgeführten Kleingeräten, Ausführung innerhalb des Bauwerks,
aufgenommene Stoffe sammeln, im Behälter des AN lagern, Behältergröße nach Wahl des AN, auf LKW des AN laden,
die Entsorgung wird gesondert vergütet.
Menge: 380,000 m2

**03.02.0070 Fliesen/Platten Wand Fliese/Pl. D bis 10mm abbrechen schadstoffbelastet 24kN/m3 v.Hand Stoffe laden LKW AN ges.Vergüt.Entsorg.**
STLB-Bau 2026-04 084
Abbruch von Fliesen/Platten an Wand, aus Steinzeugfliesen, kleinformatig, Dicke bis 10 mm, im Rahmen einer Teilabbruchmaßnahme, schadstoffbelastet, Schadstoff Asbest TRGS 519,
weitere Schadstoffe 'Rückstände Spachtelmassen und Putz asbesthaltig'

Abfall ist gefährlich,
Abfall eingestuft als 'Putz schadstoffbelastet'

gemäß Parameterliste 'Asbesthaltig'

Wichte des Abbruchstoffes DIN EN 1991-1-1 24 kN/m3, Ausführung innerhalb des Bauwerks, Ausführung im Erdgeschoss, Arbeitshöhe bis 2 m,
Abbruch von Hand/mit handgeführten Kleingeräten,
aufgenommene Stoffe sammeln, verpacken, im staubdichten, geschlossenen Behälter des AN lagern, Behältergröße nach Wahl des AN, auf LKW des AN laden,
die Entsorgung wird gesondert vergütet, Ausführung gemäß Zeichnung und Einzelbeschreibung,
Zeichnungs-Nr 'WC GR1, WC GR2, WC GR3, Küche, Pumi, Kinderküche'
.
Menge: 180,000 m2

**03.02.0080 Duschwanne Sanitäracryl abbrechen schadstoffbelastet L 850-900mm B 850-900mm 25-50kg v.Hand Stoffe laden transp. LKW AN ges.Vergüt.Entsorg.**
STLB-Bau 2026-04 084
Abbruch Duschwanne, aus Sanitäracryl, einschl. Wannenträger, Schürze und Armaturen, im Rahmen einer Teilabbruchmaßnahme, schadstoffbelastet, Schadstoff Asbest TRGS 519,
Abfall ist gefährlich, Länge über 850 bis 900 mm, Breite über 850 bis 900 mm, Einzelgewicht über 25 bis 50 kg, Ausführung innerhalb des Bauwerks, Abbruch von Hand/mit handgeführten Kleingeräten,
aufgenommene Stoffe sammeln, in vom AN gestellten Behälter lagern, Behältergröße nach Wahl des AN, auf LKW des AN laden, transportieren, zur zugelassenen Lagerfläche des AN,
die Entsorgung wird gesondert vergütet.
Menge: 1,000 St

**03.02.0090 Dämmung Außenwand PS-Hartschaum abbrechen schadstoffbelastet 0,3kN/m3 D 14 cm v.Hand Stoffe laden transp. LKW AN ges.Vergüt.Entsorg.**
STLB-Bau 2026-04 084
Abbruch der Dämmung der Außenwand, Dämmschicht aus Polystyrol-Hartschaum, als Platte, mechanisch befestigt, im Rahmen einer Teilabbruchmaßnahme, schadstoffbelastet, Schadstoff HBCD,
Abfall ist gefährlich, Wichte des Abbruchstoffes DIN EN 1991-1-1 0,3 kN/m3,
Abbruchdicke '14' cm,
Ausführung innerhalb des Bauwerks, Arbeitshöhe bis 3 m,
Abbruch von Hand/mit handgeführten Kleingeräten,
aufgenommene Stoffe sammeln, verpacken, im staubdichten, geschlossenen Behälter des AN lagern, Behältergröße nach Wahl des AN, auf LKW des AN laden, transportieren zur zugelassenen Lagerfläche des AN,
die Entsorgung wird gesondert vergütet.
Menge: 30,000 m2

**03.02.0100 Bekleidungspl Wand Gipspl. abbrechen schadstoffbelastet 10kN/m3 D 1,25 cm v.Hand Stoffe laden LKW AN ges.Vergüt.Entsorg.**
STLB-Bau 2026-04 084
Abbruch von Bekleidungsplatten an Wand, aus Gipsplatten, einlagig, ohne Bekleidungen und Beschichtungen, im Rahmen einer Teilabbruchmaßnahme, schadstoffbelastet, Schadstoff Asbest TRGS 519,
Abfall ist gefährlich, Abbruch Unterkonstruktion und Dämmung wird gesondert vergütet, Wichte des Abbruchstoffes DIN EN 1991-1-1 10 kN/m3,
Abbruchdicke '1,25' cm,
Ausführung innerhalb des Bauwerks, Ausführung im Erdgeschoss, Arbeitshöhe bis 2 m,
Abbruch von Hand/mit handgeführten Kleingeräten, Ausführung staubarm TRGS 559,
aufgenommene Stoffe sammeln, im Behälter des AN lagern, Behältergröße über 5 bis 7 m3, auf LKW des AN laden,
die Entsorgung wird gesondert vergütet.
Menge: 90,000 m2

**03.02.0110 Bodenbelag Zementestrich abbrechen schadstoffbelastet D 6 cm 20kN/m3 v.Hand Stoffe laden transp. LKW AN ges.Vergüt.Entsorg.**
STLB-Bau 2026-04 084
Abbruch des Bodenbelages aus Zementestrich, unbewehrt, als Estrich auf Trennschicht, einschl. Fliesen, einseitig, im Rahmen einer Teilabbruchmaßnahme, schadstoffbelastet, Schadstoff Asbest TRGS 519,
Abfall ist gefährlich, ohne Festlegung eines Zuordnungskriteriums LAGA/DepVO/EBV/RuVA,
Abbruchdicke '6' cm,
Wichte des Abbruchstoffes DIN EN 1991-1-1 20 kN/m3, Ausführung innerhalb des Bauwerks, Ausführung im Erdgeschoss,
Abbruch von Hand/mit handgeführten Kleingeräten,
aufgenommene Stoffe sammeln, im Behälter des AN lagern, Behältergröße nach Wahl des AN, auf LKW des AN laden, transportieren zur zugelassenen Lagerfläche des AN,
die Entsorgung wird gesondert vergütet, Ausführung gemäß Zeichnung,
Zeichnungs-Nr 'Raum: WC GR1-3'
.
Menge: 45,000 m2

**03.02.0120 Bodenbelag Zementestrich abbrechen schadstoffbelastet D 6 cm 20kN/m3 v.Hand Stoffe laden transp. LKW AN ges.Vergüt.Entsorg.**
STLB-Bau 2026-04 084
Abbruch des Bodenbelages aus Zementestrich, unbewehrt, als Estrich auf Trennschicht, einschl. Fliesen, einseitig, im Rahmen einer Teilabbruchmaßnahme, schadstoffbelastet, Schadstoff Asbest TRGS 519,
Abfall ist gefährlich, ohne Festlegung eines Zuordnungskriteriums LAGA/DepVO/EBV/RuVA,
Abbruchdicke '6' cm,
Wichte des Abbruchstoffes DIN EN 1991-1-1 20 kN/m3, Ausführung innerhalb des Bauwerks, Ausführung im Erdgeschoss,
Abbruch von Hand/mit handgeführten Kleingeräten,
aufgenommene Stoffe sammeln, im Behälter des AN lagern, Behältergröße nach Wahl des AN, auf LKW des AN laden, transportieren zur zugelassenen Lagerfläche des AN,
die Entsorgung wird gesondert vergütet, Ausführung gemäß Zeichnung,
Zeichnungs-Nr 'Raum: PuMi, Küche Bestand'
.
Menge: 18,000 m2

**03.02.0130 Kabel/Leitung Kupfer 1,5-6mm2 mm2 maxAnzLeiter 5 St abbrechen, schadstoffbelastet, v.Hand laden LKW AN ges.Vergüt.Entsorg.**
Abbruch von Kabeln und Leitungen mit Kupferleitern, 1- bis 5-adrig, Leiterquerschnitt je Ader 1,5 mm² bis 6 mm², im Rahmen einer Teilabbruchmaßnahme, schadstoffbelastet, Schadstoff Asbest TRGS 519,
Abfall ist gefährlich, ohne Festlegung eines Zuordnungskriteriums LAGA/DepVO/EBV/RuVA,

Die Leistung umfasst das vollständige Freilegen der Leitungen aus Wänden, Decken und sonstigen Bauteilen einschließlich erforderlicher Schlitz-, Stemmarbeiten und des Öffnens von Verkleidungen, soweit dies zum fachgerechten Ausbau der Leitungen erforderlich ist.

Vorwiegende Verlegeart in Decken und Wänden, Ausführung innerhalb des Bauwerks, Arbeitshöhe bis 3,00 m. Abbruch von Hand bzw. mit handgeführten Kleingeräten.

Aufgenommene Stoffe zur Entsorgung sortieren, sammeln, verpacken, im staubdichten, geschlossenen Behälter des AN lagern, Behältergröße nach Wahl des AN, auf LKW des AN laden, Mengenermittlung nach Aufmaß,
die Entsorgung wird gesondert vergütet.
Menge: 1,000 t

**03.02.0140 Kabel/Leitung Kupfer 10-95 mm2 mm2 maxAnzLeiter 5 St abbrechen, schadstoffbelastet, v.Hand laden LKW AN ges.Vergüt.Entsorg.**
Abbruch von Kabeln und Leitungen mit Kupferleitern, 1- bis 5-adrig, Leiterquerschnitt je Ader 10 mm² bis 95 mm², im Rahmen einer Teilabbruchmaßnahme, schadstoffbelastet, Schadstoff Asbest TRGS 519,
Abfall ist gefährlich, ohne Festlegung eines Zuordnungskriteriums LAGA/DepVO/EBV/RuVA,

Die Leistung umfasst das vollständige Freilegen der Leitungen aus Wänden, Decken und sonstigen Bauteilen einschließlich erforderlicher Schlitz-, Stemmarbeiten und des Öffnens von Verkleidungen, soweit dies zum fachgerechten Ausbau der Leitungen erforderlich ist.

Vorwiegende Verlegeart in Decken und Wänden, Ausführung innerhalb des Bauwerks, Arbeitshöhe bis 3,00 m. Abbruch von Hand bzw. mit handgeführten Kleingeräten.

Aufgenommene Stoffe zur Entsorgung sortieren, sammeln, verpacken, im staubdichten, geschlossenen Behälter des AN lagern, Behältergröße nach Wahl des AN, auf LKW des AN laden, Mengenermittlung nach Aufmaß,
die Entsorgung wird gesondert vergütet.
Menge: 1,000 t

#### Titel 03.03 Abbruch Bodenbeläge

**03.03.0010 Bodenbelag Linoleum abbrechen nicht schadstoffbelastet 10kN/m3 D 2,2 cm v.Hand Stoffe laden transp. LKW AN entsorgen AVV170203 Vergüt.Entsorg. AN**
STLB-Bau 2026-04 084
Abbruch von Bodenbelag aus Linoleum, im Rahmen einer Teilabbruchmaßnahme, nicht schadstoffbelastet,
Abfall ist nicht gefährlich, geklebt, Wichte des Abbruchstoffes DIN EN 1991-1-1 10 kN/m3,
Abbruchdicke '2,2' cm,
Ausführung innerhalb des Bauwerks,
Abbruch von Hand/mit handgeführten Kleingeräten,
aufgenommene Stoffe sammeln, auf LKW des AN laden, transportieren, entsorgen, zum Lager oder zur Anlage nach Wahl des AN, Abfallschlüssel nach AVV (Abfallverzeichnis-Verordnung) 170203 Bau- und Abbruchabfall, Kunststoff,
Vergütung der Entsorgung übernimmt AN.
Menge: 296,000 m2

**03.03.0020 Bodenbelag Nadelvliesbodenbelag abbrechen nicht schadstoffbelastet 10kN/m3 D 0,4 cm v.Hand Stoffe laden transp. LKW AN entsorgen AVV170904 Vergüt.Entsorg. AN**
STLB-Bau 2026-04 084
Abbruch von Bodenbelag aus Nadelvliesbodenbelag, im Rahmen einer Teilabbruchmaßnahme, nicht schadstoffbelastet,
Abfall ist nicht gefährlich, geklebt, Wichte des Abbruchstoffes DIN EN 1991-1-1 10 kN/m3,
Abbruchdicke '0,4' cm,
Ausführung innerhalb des Bauwerks, Ausführung im 1. Obergeschoss,
Abbruch von Hand/mit handgeführten Kleingeräten,
aufgenommene Stoffe sammeln, auf LKW des AN laden, transportieren, entsorgen, zum Lager oder zur Anlage nach Wahl des AN, Abfallschlüssel nach AVV (Abfallverzeichnis-Verordnung) 170904 gemischte Bau- und Abbruchabfälle,
Vergütung der Entsorgung übernimmt AN.
Menge: 26,000 m2

**03.03.0030 Kies abbrechen nicht schadstoffbelastet 14kN/m3 D 3cm v.Hand Stoffe laden transp. LKW AN entsorgen AVV170504 Vergüt.Entsorg. AN**
Abbruch Kies, als Schüttung, im Rahmen einer Teilabbruchmaßnahme, nicht schadstoffbelastet,
Abfall ist nicht gefährlich, Werte gemäß Ersatzbaustoffverordnung 2023 sind eingehalten, Charakterisierung Bodenmaterial Klasse BM-0 Sand nach EBV 2023, Anlage 1, Tabelle 3, Wichte des Abbruchstoffes DIN EN 1991-1-1 14 kN/m3,
Abbruchdicke '3' cm,
Ausführung innerhalb des Bauwerks, Arbeitshöhe bis 2 m, Erschwernis durch vertikale Förderwege von der Abbruchstelle zur Bereitstellungsfläche/zum Ladeplatz,
vertikaler Förderweg '3,5' m,

Abbruch von Hand/mit handgeführten Kleingeräten,
aufgenommene Stoffe sammeln, auf LKW des AN laden, transportieren, entsorgen, zum Lager oder zur Anlage nach Wahl des AN, Abfallschlüssel nach AVV (Abfallverzeichnis-Verordnung) 170504 Boden/Stein,
Vergütung der Entsorgung übernimmt AN.
Menge: 220,000 m2

#### Titel 03.04 Abbruch Wandbekleidungen

**03.04.0010 Fliesen/Platten Wand Fliese/Pl. D bis 10mm abbrechen nicht schadstoffbelastet 24kN/m3 v.Hand Stoffe laden transp. LKW AN entsorgen AVV170103 Vergüt.Entsorg. AN**
STLB-Bau 2026-04 084
Abbruch von Fliesen/Platten an Wand, aus Steinzeugfliesen, kleinformatig, Dicke bis 10 mm, im Rahmen einer Teilabbruchmaßnahme, nicht schadstoffbelastet,
Abfall ist nicht gefährlich, Zuordnung LAGA Z 0 (uneingeschränkter Einbau), Wichte des Abbruchstoffes DIN EN 1991-1-1 24 kN/m3, Ausführung innerhalb des Bauwerks, Arbeitshöhe bis 2 m, Erschwernis durch vertikale Förderwege von der Abbruchstelle zur Bereitstellungsfläche/zum Ladeplatz,
vertikaler Förderweg '5,01' m,

Abbruch von Hand/mit handgeführten Kleingeräten,
aufgenommene Stoffe sammeln, im Behälter des AN lagern, Behältergröße nach Wahl des AN, auf LKW des AN laden, transportieren, entsorgen, zum Lager oder zur Anlage nach Wahl des AN, Abfallschlüssel nach AVV (Abfallverzeichnis-Verordnung) 170103 Fliesen/Ziegel/Keramik,
Vergütung der Entsorgung übernimmt AN.
Menge: 95,000 m2

**03.04.0020 Schutzbrett Wand Holz/Holzwerkstoff B/H 5/40mm abbrechen nicht schadstoffbelastet 7,5kN/m3 Stoffe laden transp. LKW AN entsorgen AVV170201 Vergüt.Entsorg. AN**
Abbruch des Schutzbrettes an der Wand, aus Holz/Holzwerkstoff, Querschnitt B/H 5/40 mm, geschraubt, im Rahmen einer Teilabbruchmaßnahme, nicht schadstoffbelastet,
Abfall ist nicht gefährlich, Altholzkategorie A I, Wichte des Abbruchstoffes DIN EN 1991-1-1 7,5 kN/m3, Ausführung innerhalb des Bauwerks, Arbeitshöhe bis 3 m, v. handgeführten Geräten
aufgenommene Stoffe sammeln, im Behälter des AN lagern, Behältergröße nach Wahl des AN, auf LKW des AN laden, transportieren, entsorgen, zum Lager oder zur Anlage nach Wahl des AN, Abfallschlüssel nach AVV (Abfallverzeichnis-Verordnung) 170201 Holz,
Vergütung der Entsorgung übernimmt AN.

gem. Abbruchplan
Menge: 495,000 m2

**03.04.0030 Sockelleiste Holz/Holzwerkstoff B/H 5/40mm abbrechen nicht schadstoffbelastet 7,5kN/m3 v.Hand Stoffe laden transp. LKW AN entsorgen AVV170201 Vergüt.Entsorg. AN**
STLB-Bau 2026-04 084
Abbruch der Sockelleiste aus Holz/Holzwerkstoff, Querschnitt B/H 5/40 mm, geklebt, im Rahmen einer Teilabbruchmaßnahme, nicht schadstoffbelastet,
Abfall ist nicht gefährlich, Altholzkategorie A I, Wichte des Abbruchstoffes DIN EN 1991-1-1 7,5 kN/m3, Ausführung innerhalb des Bauwerks, Arbeitshöhe bis 2 m,
Abbruch von Hand/mit handgeführten Kleingeräten,
aufgenommene Stoffe sammeln, auf LKW des AN laden, transportieren, entsorgen, zum Lager oder zur Anlage nach Wahl des AN, Abfallschlüssel nach AVV (Abfallverzeichnis-Verordnung) 170201 Holz,
Vergütung der Entsorgung übernimmt AN.
Menge: 468,000 m

#### Titel 03.05 Abbruch Wandelemente

**03.05.0010 Außenwand Porenbetonstein abbrechen nicht schadstoffbelastet 7kN/m3 D 17,5 cm Geräteeinsatz mgl. Stoffe laden transp. LKW AN entsorgen AVV170107 Vergüt.Entsorg. AN**
STLB-Bau 2026-04 084
Abbruch der Außenwand aus Mauerwerk aus Porenbetonstein, ohne Bekleidungen und Beschichtungen, im Rahmen einer Teilabbruchmaßnahme, nicht schadstoffbelastet,
Abfall ist nicht gefährlich, ohne Festlegung eines Zuordnungskriteriums LAGA/DepVO/EBV/RuVA, Wichte des Abbruchstoffes DIN EN 1991-1-1 7 kN/m3,
Abbruchdicke '17,5' cm,
Ausführung innerhalb des Bauwerks, Ausführung im Erdgeschoss, Arbeitshöhe bis 3 m,
Geräteeinsatz ist möglich, max. Gesamtgewicht der Geräte ohne Beschränkung, Ausführung staubarm TRGS 559,
aufgenommene Stoffe sammeln, ohne Zerkleinerung, verpacken, im staubdichten, geschlossenen Behälter des AN lagern, Behältergröße nach Wahl des AN, auf LKW des AN laden, transportieren, entsorgen, zum Lager oder zur Anlage nach Wahl des AN, Abfallschlüssel nach AVV (Abfallverzeichnis-Verordnung) 170107 Gemische aus Beton, Ziegel, Fliesen und Keramik,
Vergütung der Entsorgung übernimmt AN, Ausführung gemäß Zeichnung und Einzelbeschreibung,
Zeichnungs-Nr 'Außenwand zu späterem Anbau'
.
Menge: 24,000 m2

**03.05.0020 Mobile Trennwand Holz/Holzwerkstoff abbrechen nicht schadstoffbelastet D 7,5 cm 7,5kN/m3 v.Hand Stoffe laden transp. LKW AN entsorgen AVV170904 Vergüt.Entsorg. AN**
Abbruch der mobilen Trennwand aus Holz/Holzwerkstoff, im Rahmen einer Teilabbruchmaßnahme, nicht schadstoffbelastet,
Abfall ist nicht gefährlich, Altholzkategorie A II,
Abbruchdicke '7,5' cm,
Wichte des Abbruchstoffes DIN EN 1991-1-1 7,5 kN/m3, Ausführung innerhalb des Bauwerks, Ausführung im Erdgeschoss, Arbeitshöhe bis 2,50 m,
Abbruch von Hand/mit handgeführten Kleingeräten,
aufgenommene Stoffe sammeln, im Behälter des AN lagern, Behältergröße nach Wahl des AN, auf LKW des AN laden, transportieren, entsorgen, zum Lager oder zur Anlage nach Wahl des AN, Abfallschlüssel nach AVV (Abfallverzeichnis-Verordnung) 170904 gemischte Bau- und Abbruchabfälle,
Vergütung der Entsorgung übernimmt AN, Ausführung gemäß Zeichnung,
Zeichnungs-Nr 'Raum: Bewegungsraum'
.
Menge: 17,500 m2

**03.05.0030 Einfachständerwerk Trennwand Stahlprofil verz Ständerachsabst. 625 mm CW/UW75 D 0,7mm abbrechen nicht schadstoffbelastet 78,5kN/m3 im Bauwerk v.Hand Stoffe laden transp. LKW AN entsorgen AVV170407 Vergüt.Entsorg. AN**
STLB-Bau 2026-04 084
Abbruch des Einfachständerwerks der Trennwand, aus Stahlprofil, verzinkt,
Ständerachsabstand '625' mm,
CW/UW 75, Blechdicke 0,7 mm, im Rahmen einer Teilabbruchmaßnahme, nicht schadstoffbelastet,
Abfall ist nicht gefährlich, Wichte des Abbruchstoffes DIN EN 1991-1-1 78,5 kN/m3, einschl. Befestigungsmittel, auf Beton geschraubt, bündig trennen, Ausführung innerhalb des Bauwerks, Ausführung im Erdgeschoss, Arbeitshöhe bis 2 m,
Abbruch von Hand/mit handgeführten Kleingeräten, Ausführung staubarm TRGS 559,
aufgenommene Stoffe sammeln, im Behälter des AN lagern, Behältergröße nach Wahl des AN, auf LKW des AN laden, transportieren, entsorgen, zum Lager oder zur Anlage nach Wahl des AN, Abfallschlüssel nach AVV (Abfallverzeichnis-Verordnung) 170407 Metall, gemischt,
Vergütung der Entsorgung übernimmt AN.
Menge: 90,000 m2

**03.05.0040 Einfachständerwerk Vorsatzschale Stahlprofil verz Ständerachsabst. 625 mm CW/UW75 D 0,7mm abbrechen nicht schadstoffbelastet 78,5kN/m3 im Bauwerk v.Hand Stoffe laden LKW AN ges.Vergüt.Entsorg.**
STLB-Bau 2026-04 084
Abbruch des Einfachständerwerks der freistehenden Vorsatzschale, aus Stahlprofil, verzinkt,
Ständerachsabstand '625' mm,
CW/UW 75, Blechdicke 0,7 mm, im Rahmen einer Teilabbruchmaßnahme, nicht schadstoffbelastet,
Abfall ist nicht gefährlich, Wichte des Abbruchstoffes DIN EN 1991-1-1 78,5 kN/m3, Ausführung innerhalb des Bauwerks, Ausführung in allen Geschossen, Arbeitshöhe bis 2 m,
Abbruch von Hand/mit handgeführten Kleingeräten,
aufgenommene Stoffe sammeln, auf LKW des AN laden,
die Entsorgung wird gesondert vergütet, Ausführung gemäß Zeichnung,
Zeichnungs-Nr 'Raum: BWC, WC GR4, WC OG'
.
Menge: 35,000 m2

**03.05.0050 Innenwand Leichtziegel abbrechen nicht schadstoffbelastet 14kN/m3 D 24 cm Geräteeinsatz mgl. Stoffe laden transp. LKW AN entsorgen AVV170107 Vergüt.Entsorg. AN**
STLB-Bau 2026-04 084
Abbruch der Innenwand aus Mauerwerk aus Leichtziegel, einschl. Putz, einseitig, im Rahmen einer Teilabbruchmaßnahme, nicht schadstoffbelastet,
Abfall ist nicht gefährlich, Werte gemäß Ersatzbaustoffverordnung 2023 sind eingehalten, Charakterisierung gemischter Bauschutt Klasse RC-1 nach EBV 2023, Anlage 1, Tabelle 1, Wichte des Abbruchstoffes DIN EN 1991-1-1 14 kN/m3,
Abbruchdicke '24' cm,
Ausführung innerhalb des Bauwerks, Ausführung im 1. Obergeschoss, Arbeitshöhe bis 2 m, Erschwernis gemäß Abbruchplan,
Geräteeinsatz ist möglich, max. Gesamtgewicht bis 5 t,
aufgenommene Stoffe sammeln, ohne Zerkleinerung, im Behälter des AN lagern, Behältergröße nach Wahl des AN, auf LKW des AN laden, transportieren, entsorgen, zum Lager oder zur Anlage nach Wahl des AN, Abfallschlüssel nach AVV (Abfallverzeichnis-Verordnung) 170107 Gemische aus Beton, Ziegel, Fliesen und Keramik,
Vergütung der Entsorgung übernimmt AN, Ausführung gemäß Zeichnung,
Zeichnungs-Nr 'Raum: Mehrzweckraum'
.
Menge: 2,400 m3

#### Titel 03.06 Abbruch Deckenelemente

**03.06.0010 Bekleidungspl Decke Gipspl. abbrechen nicht schadstoffbelastet 10kN/m3 D 1,5 cm v.Hand Stoffe laden transp. LKW AN entsorgen AVV170904 Vergüt.Entsorg. AN**
STLB-Bau 2026-04 084
Abbruch von Bekleidungsplatten an Decke, aus Gipsplatten, einlagig, ohne Bekleidungen und Beschichtungen, im Rahmen einer Teilabbruchmaßnahme, nicht schadstoffbelastet,
Abfall ist nicht gefährlich, Abbruch Unterkonstruktion und Dämmung wird gesondert vergütet, Wichte des Abbruchstoffes DIN EN 1991-1-1 10 kN/m3,
Abbruchdicke '1,5' cm,
Ausführung innerhalb des Bauwerks, Ausführung im Erdgeschoss, Arbeitshöhe bis 3 m,
Abbruch von Hand/mit handgeführten Kleingeräten, Ausführung staubarm TRGS 559,
aufgenommene Stoffe sammeln, im Behälter des AN lagern, Behältergröße nach Wahl des AN, auf LKW des AN laden, transportieren, entsorgen, zum Lager oder zur Anlage nach Wahl des AN, Abfallschlüssel nach AVV (Abfallverzeichnis-Verordnung) 170904 gemischte Bau- und Abbruchabfälle,
Vergütung der Entsorgung übernimmt AN.
Menge: 430,000 m2

**03.06.0020 Grundlattung Decke Holz/Holzwerkstoff abbrechen nicht schadstoffbelastet B/H 24/48mm Abst. 1000mm 7,5kN/m3 im Bauwerk v.Hand Stoffe laden transp. LKW AN entsorgen AVV170201 Vergüt.Entsorg. AN**
STLB-Bau 2026-04 084
Abbruch der Grundlattung an der Decke, aus Holz/Holzwerkstoff, im Rahmen einer Teilabbruchmaßnahme, nicht schadstoffbelastet,
Abfall ist nicht gefährlich, Altholzkategorie A I, Querschnitt der Grundlatten B/H 24/48 mm, Grundlattenabstand 1000 mm, Wichte des Abbruchstoffes DIN EN 1991-1-1 7,5 kN/m3, Untergrund Holz, Ausführung innerhalb des Bauwerks,
Abbruch von Hand/mit handgeführten Kleingeräten,
aufgenommene Stoffe sammeln, im Behälter des AN lagern, Behältergröße nach Wahl des AN, auf LKW des AN laden, transportieren, entsorgen, zum Lager oder zur Anlage nach Wahl des AN, Abfallschlüssel nach AVV (Abfallverzeichnis-Verordnung) 170201 Holz,
Vergütung der Entsorgung übernimmt AN.
Menge: 430,000 m2

**03.06.0030 Deckenschalung Holz/Holzwerkstoff abbrechen nicht schadstoffbelastet 7,5kN/m3 D 6 cm v.Hand Stoffe laden transp. LKW AN entsorgen AVV170201 Vergüt.Entsorg. AN**
STLB-Bau 2026-04 084
Abbruch der Deckenschalung aus Holz/Holzwerkstoff, im Rahmen einer Teilabbruchmaßnahme, nicht schadstoffbelastet,
Abfall ist nicht gefährlich, Altholzkategorie A II, Wichte des Abbruchstoffes DIN EN 1991-1-1 7,5 kN/m3,
Abbruchdicke '6' cm,
Ausführung innerhalb des Bauwerks, Ausführung im Erdgeschoss, Erschwernis gemäß Vorbemerkungen,
Abbruch von Hand/mit handgeführten Kleingeräten, Ausführung staubarm TRGS 559,
aufgenommene Stoffe sammeln, im Behälter des AN lagern, Behältergröße nach Wahl des AN, auf LKW des AN laden, transportieren, entsorgen, zum Lager oder zur Anlage nach Wahl des AN, Abfallschlüssel nach AVV (Abfallverzeichnis-Verordnung) 170201 Holz,
Vergütung der Entsorgung übernimmt AN, Ausführung gemäß Zeichnung,
Zeichnungs-Nr 'Raum: Gruppenraum 1-3'
.
Menge: 30,000 m2

**03.06.0040 Sperrschicht Flachdach Bitumenbahn 2lagig D 5mm abbrechen nicht schadstoffbelastet v.Hand Stoffe laden transp. LKW AN entsorgen bis 35km AVV170302 Vergüt.Entsorg. AN**
STLB-Bau 2026-04 084
Abbruch der Sperrschicht an Flachdach, Bitumenbahn, 2-lagig, Gesamtdicke der Abdichtungsbahnen 5 mm, geschweißt, im Rahmen einer Teilabbruchmaßnahme, nicht schadstoffbelastet,
Abfall ist nicht gefährlich, Erschwernis gemäß Vorbemerkungen,
Abbruch von Hand/mit handgeführten Kleingeräten,
aufgenommene Stoffe sammeln, im Behälter des AN lagern, Behältergröße über 5 bis 7 m3, auf LKW des AN laden, transportieren, entsorgen, zur Verwertungsanlage, Transportweg bis 35 km, Abfallschlüssel nach AVV (Abfallverzeichnis-Verordnung) 170302 Bitumengemische, Mengenermittlung nach Aufmaß,
Vergütung der Entsorgung übernimmt AN.
Menge: 430,000 m2

#### Titel 03.07 Abbruch Estrich und Fliesen

**03.07.0010 Bodenbelag Zementestrich abbrechen nicht schadstoffbelastet D 6 cm 20kN/m3 Geräteeinsatz mgl. Stoffe laden transp. LKW AN entsorgen bis 50km AVV170107 Vergüt.Entsorg. AN**
STLB-Bau 2026-04 084
Abbruch des Bodenbelages aus Zementestrich, unbewehrt, als Estrich auf Trennschicht, einschl. Fliesen, einseitig, im Rahmen einer Teilabbruchmaßnahme, nicht schadstoffbelastet,
Abfall ist nicht gefährlich, Werte gemäß Ersatzbaustoffverordnung 2023 sind eingehalten, Charakterisierung gemischter Bauschutt Klasse RC-1 nach EBV 2023, Anlage 1, Tabelle 1,
Abbruchdicke '6' cm,
Wichte des Abbruchstoffes DIN EN 1991-1-1 20 kN/m3, Ausführung innerhalb des Bauwerks, Ausführung in allen Geschossen,
Geräteeinsatz ist möglich, max. Gesamtgewicht bis 5 t, Ausführung staubarm TRGS 559,
aufgenommene Stoffe sammeln, im Behälter des AN lagern, Behältergröße nach Wahl des AN, auf LKW des AN laden, transportieren, entsorgen, zur Verwertungsanlage, Transportweg bis 50 km, Abfallschlüssel nach AVV (Abfallverzeichnis-Verordnung) 170107 Gemische aus Beton, Ziegel, Fliesen und Keramik,
Vergütung der Entsorgung übernimmt AN, Ausführung gemäß Zeichnung,
Zeichnungs-Nr 'Raum: WC GR4, BWC, WCOG'
.
Menge: 30,000 m2

#### Titel 03.08 Abbruch Türen

**03.08.0010 Tür Holz/Holzwerkstoff abbrechen nicht schadstoffbelastet B 1000 mm H 2100 mm Türblatt-D 75 mm v.Hand Stoffe laden transp. LKW AN entsorgen AVV170904 Vergüt.Entsorg. AN**
STLB-Bau 2026-04 084
Abbruch der Tür, Innentür, einflügelig, aus Holz/Holzwerkstoff, im Rahmen einer Teilabbruchmaßnahme, nicht schadstoffbelastet,
Abfall ist nicht gefährlich, Altholzkategorie A II,
Breite Nennmaß Wandöffnung '1000' mm,

Höhe Nennmaß Wandöffnung '2100' mm,

Türblattdicke '75' mm,
einschl. Beschlag, einschl. Zarge, Ausführung innerhalb des Bauwerks, Ausführung im Erdgeschoss, Arbeitshöhe bis 2 m,
Abbruch von Hand/mit handgeführten Kleingeräten,
aufgenommene Stoffe sammeln, im Behälter des AN lagern, Behältergröße nach Wahl des AN, auf LKW des AN laden, transportieren, entsorgen, zum Lager oder zur Anlage nach Wahl des AN, Abfallschlüssel nach AVV (Abfallverzeichnis-Verordnung) 170904 gemischte Bau- und Abbruchabfälle,
Vergütung der Entsorgung übernimmt AN.
Menge: 10,000 St

**03.08.0020 Tür Holz/Holzwerkstoff abbrechen nicht schadstoffbelastet B 760 mm H 2100 mm Türblatt-D 75 mm v.Hand Stoffe laden transp. LKW AN entsorgen AVV170904 Vergüt.Entsorg. AN**
STLB-Bau 2026-04 084
Abbruch der Tür, Innentür, einflügelig, aus Holz/Holzwerkstoff, im Rahmen einer Teilabbruchmaßnahme, nicht schadstoffbelastet,
Abfall ist nicht gefährlich, Altholzkategorie A II,
Breite Nennmaß Wandöffnung '760' mm,

Höhe Nennmaß Wandöffnung '2100' mm,

Türblattdicke '75' mm,
einschl. Beschlag, einschl. Zarge, Ausführung innerhalb des Bauwerks, Ausführung im Erdgeschoss, Arbeitshöhe bis 2 m,
Abbruch von Hand/mit handgeführten Kleingeräten,
aufgenommene Stoffe sammeln, im Behälter des AN lagern, Behältergröße nach Wahl des AN, auf LKW des AN laden, transportieren, entsorgen, zum Lager oder zur Anlage nach Wahl des AN, Abfallschlüssel nach AVV (Abfallverzeichnis-Verordnung) 170904 gemischte Bau- und Abbruchabfälle,
Vergütung der Entsorgung übernimmt AN.
Menge: 3,000 St

**03.08.0030 Tür Stahl abbrechen nicht schadstoffbelastet B 1560 mm H 2510 mm Rahmen-D 68 mm Glas-D 10 mm v.Hand Stoffe laden LKW AN ges.Vergüt.Entsorg.**
Abbruch der Tür, mit Verglasung, der Innentür einflügelig, aus Holz, Holzwerkstoff, im Rahmen einer Totalabbruchmaßnahme, nicht schadstoffbelastet,
Abfall ist nicht gefährlich,
Breite Nennmaß Wandöffnung '1560' mm,

Höhe Nennmaß Wandöffnung '2510' mm,
einschl. Blendrahmen,
Dicke Rahmen '68' mm,

Dicke Verglasung '10' mm,
einschl. Beschlag, Ausführung innerhalb des Bauwerks, Ausführung im Erdgeschoss, Arbeitshöhe bis 2 m,
Abbruch von Hand/mit handgeführten Kleingeräten,
aufgenommene Stoffe sammeln, auf LKW des AN laden und entsorgen, Abfallschlüssel nach AVV (Abfallverzeichnis-Verordnung) 170904 gemischte Bau- und Abbruchabfälle, Vergütung der Entsorgung übernimmt AN.
Menge: 3,000 St

**03.08.0040 Tür Holz/Holzwerkstoff abbrechen nicht schadstoffbelastet B 760 mm H 2100 mm v.Hand Stoffe laden transp. LKW AN entsorgen AVV170904 Vergüt.Entsorg. AN**
STLB-Bau 2026-04 084
Abbruch der Tür, Innentür, einflügelig, aus Holz/Holzwerkstoff, im Rahmen einer Totalabbruchmaßnahme, nicht schadstoffbelastet,
Abfall ist nicht gefährlich, Altholzkategorie A II,
Breite Nennmaß Wandöffnung '760' mm,

Höhe Nennmaß Wandöffnung '2100' mm,
einschl. Beschlag, einschl. Zarge, Ausführung innerhalb des Bauwerks, Ausführung im Erdgeschoss, Arbeitshöhe bis 2 m,
Abbruch von Hand/mit handgeführten Kleingeräten,
aufgenommene Stoffe sammeln, im Behälter des AN lagern, Behältergröße nach Wahl des AN, auf LKW des AN laden, transportieren, entsorgen, zum Lager oder zur Anlage nach Wahl des AN, Abfallschlüssel nach AVV (Abfallverzeichnis-Verordnung) 170904 gemischte Bau- und Abbruchabfälle,
Vergütung der Entsorgung übernimmt AN.
Menge: 2,000 St

**03.08.0050 Fenster Holz/Holzwerkstoff abbrechen nicht schadstoffbelastet H 2530 mm B 2400 mm Rahmen-D 68 mm Glas-D 10 mm v.Hand Stoffe laden transp. LKW AN entsorgen AVV170904 Vergüt.Entsorg. AN**
STLB-Bau 2026-04 084
Abbruch des Fensters, des Einfachfensters, mit Verglasung, einteilig, aus Holz/Holzwerkstoff, im Rahmen einer Teilabbruchmaßnahme, nicht schadstoffbelastet,
Abfall ist nicht gefährlich, Altholzkategorie A II,
Höhe Blendrahmen '2530' mm,

Breite Blendrahmen '2400' mm,

Dicke Rahmen '68' mm,

Dicke Verglasung '10' mm,
einschl. Blendrahmen, Ausführung innerhalb des Bauwerks, Ausführung im Erdgeschoss, Arbeitshöhe bis 2 m,
Abbruch von Hand/mit handgeführten Kleingeräten,
aufgenommene Stoffe sammeln, im Behälter des AN lagern, Behältergröße nach Wahl des AN, auf LKW des AN laden, transportieren, entsorgen, zum Lager oder zur Anlage nach Wahl des AN, Abfallschlüssel nach AVV (Abfallverzeichnis-Verordnung) 170904 gemischte Bau- und Abbruchabfälle,
Vergütung der Entsorgung übernimmt AN, Ausführung gemäß Zeichnung,
Zeichnungs-Nr 'Raum: Leitung'
.
Menge: 1,000 St

**03.08.0060 Fenster Holz/Holzwerkstoff abbrechen nicht schadstoffbelastet H 900 mm B 1500 mm Rahmen-D 68 mm Glas-D 10 mm v.Hand Stoffe laden transp. LKW AN entsorgen AVV170904 Vergüt.Entsorg. AN**
STLB-Bau 2026-04 084
Abbruch des Fensters, des Einfachfensters, mit Verglasung, einteilig, aus Holz/Holzwerkstoff, im Rahmen einer Teilabbruchmaßnahme, nicht schadstoffbelastet,
Abfall ist nicht gefährlich, Altholzkategorie A II,
Höhe Blendrahmen '900' mm,

Breite Blendrahmen '1500' mm,

Dicke Rahmen '68' mm,

Dicke Verglasung '10' mm,
einschl. Blendrahmen, Ausführung innerhalb des Bauwerks, Ausführung im Erdgeschoss, Arbeitshöhe bis 2 m,
Abbruch von Hand/mit handgeführten Kleingeräten,
aufgenommene Stoffe sammeln, im Behälter des AN lagern, Behältergröße nach Wahl des AN, auf LKW des AN laden, transportieren, entsorgen, zum Lager oder zur Anlage nach Wahl des AN, Abfallschlüssel nach AVV (Abfallverzeichnis-Verordnung) 170904 gemischte Bau- und Abbruchabfälle,
Vergütung der Entsorgung übernimmt AN, Ausführung gemäß Zeichnung,
Zeichnungs-Nr 'Raum: Flur/Forum'
.
Menge: 1,000 St

**03.08.0070 Fenster Holz/Holzwerkstoff abbrechen nicht schadstoffbelastet H 500 mm B 1000 mm Rahmen-D 68 mm Glas-D 10 mm v.Hand Stoffe laden transp. LKW AN entsorgen AVV170904 Vergüt.Entsorg. AN**
STLB-Bau 2026-04 084
Abbruch des Fensters, des Einfachfensters, mit Verglasung, einteilig, aus Holz/Holzwerkstoff, im Rahmen einer Teilabbruchmaßnahme, nicht schadstoffbelastet,
Abfall ist nicht gefährlich, Altholzkategorie A II,
Höhe Blendrahmen '500' mm,

Breite Blendrahmen '1000' mm,

Dicke Rahmen '68' mm,

Dicke Verglasung '10' mm,
einschl. Blendrahmen, Ausführung innerhalb des Bauwerks, Ausführung im Erdgeschoss, Arbeitshöhe bis 2 m,
Abbruch von Hand/mit handgeführten Kleingeräten,
aufgenommene Stoffe sammeln, im Behälter des AN lagern, Behältergröße nach Wahl des AN, auf LKW des AN laden, transportieren, entsorgen, zum Lager oder zur Anlage nach Wahl des AN, Abfallschlüssel nach AVV (Abfallverzeichnis-Verordnung) 170904 gemischte Bau- und Abbruchabfälle,
Vergütung der Entsorgung übernimmt AN, Ausführung gemäß Zeichnung,
Zeichnungs-Nr 'Raum: Flur/Forum'
.
Menge: 1,000 St

**03.08.0080 Fenster Holz/Holzwerkstoff abbrechen nicht schadstoffbelastet H 1650 mm B 2500 mm Rahmen-D 68 mm Glas-D 10 mm v.Hand Stoffe laden transp. LKW AN entsorgen AVV170904 Vergüt.Entsorg. AN**
STLB-Bau 2026-04 084
Abbruch des Fensters, des Einfachfensters, mit Verglasung, einteilig, aus Holz/Holzwerkstoff, im Rahmen einer Teilabbruchmaßnahme, nicht schadstoffbelastet,
Abfall ist nicht gefährlich, Altholzkategorie A II,
Höhe Blendrahmen '1650' mm,

Breite Blendrahmen '2500' mm,

Dicke Rahmen '68' mm,

Dicke Verglasung '10' mm,
einschl. Blendrahmen, Ausführung innerhalb des Bauwerks, Ausführung im Erdgeschoss, Arbeitshöhe bis 2 m,
Abbruch von Hand/mit handgeführten Kleingeräten,
aufgenommene Stoffe sammeln, im Behälter des AN lagern, Behältergröße nach Wahl des AN, auf LKW des AN laden, transportieren, entsorgen, zum Lager oder zur Anlage nach Wahl des AN, Abfallschlüssel nach AVV (Abfallverzeichnis-Verordnung) 170904 gemischte Bau- und Abbruchabfälle,
Vergütung der Entsorgung übernimmt AN, Ausführung gemäß Zeichnung,
Zeichnungs-Nr 'Raum: Küche Bestand'
.
Menge: 1,000 St

**03.08.0090 Fenster Holz/Holzwerkstoff abbrechen nicht schadstoffbelastet H 600 mm B 1250 mm Rahmen-D 68 mm Glas-D 10 mm v.Hand Stoffe laden transp. LKW AN entsorgen AVV170904 Vergüt.Entsorg. AN**
STLB-Bau 2026-04 084
Abbruch des Fensters, des Einfachfensters, mit Verglasung, einteilig, aus Holz/Holzwerkstoff, im Rahmen einer Teilabbruchmaßnahme, nicht schadstoffbelastet,
Abfall ist nicht gefährlich, Altholzkategorie A II,
Höhe Blendrahmen '600' mm,

Breite Blendrahmen '1250' mm,

Dicke Rahmen '68' mm,

Dicke Verglasung '10' mm,
einschl. Blendrahmen, Ausführung innerhalb des Bauwerks, Ausführung im Erdgeschoss, Arbeitshöhe bis 2 m,
Abbruch von Hand/mit handgeführten Kleingeräten,
aufgenommene Stoffe sammeln, im Behälter des AN lagern, Behältergröße nach Wahl des AN, auf LKW des AN laden, transportieren, entsorgen, zum Lager oder zur Anlage nach Wahl des AN, Abfallschlüssel nach AVV (Abfallverzeichnis-Verordnung) 170904 gemischte Bau- und Abbruchabfälle,
Vergütung der Entsorgung übernimmt AN, Ausführung gemäß Zeichnung,
Zeichnungs-Nr 'Raum: Pumi Bestand, Materiallager'
.
Menge: 2,000 St

#### Titel 03.09 Abbruch Windfang

**03.09.0010 Tür Holz/Holzwerkstoff abbrechen nicht schadstoffbelastet B 2000 mm H 2900 mm Rahmen-D 68 mm Glas-D 10 mm v.Hand Stoffe laden transp. LKW AN entsorgen AVV170904 Vergüt.Entsorg. AN**
STLB-Bau 2026-04 084
Abbruch der Tür, mit Verglasung, Außentür, 2-flügelig, aus Holz/Holzwerkstoff, im Rahmen einer Teilabbruchmaßnahme, nicht schadstoffbelastet,
Abfall ist nicht gefährlich, Altholzkategorie A II,
Breite Nennmaß Wandöffnung '2000' mm,

Höhe Nennmaß Wandöffnung '2900' mm,

Dicke Rahmen '68' mm,

Dicke Verglasung '10' mm,
einschl. Beschlag, einschl. Zarge, Ausführung innerhalb des Bauwerks, Ausführung im Erdgeschoss, Arbeitshöhe bis 3 m,
Abbruch von Hand/mit handgeführten Kleingeräten,
aufgenommene Stoffe sammeln, im Behälter des AN lagern, Behältergröße nach Wahl des AN, auf LKW des AN laden, transportieren, entsorgen, zum Lager oder zur Anlage nach Wahl des AN, Abfallschlüssel nach AVV (Abfallverzeichnis-Verordnung) 170904 gemischte Bau- und Abbruchabfälle,
Vergütung der Entsorgung übernimmt AN.
Menge: 1,000 St

**03.09.0020 Fenster Holz/Holzwerkstoff abbrechen nicht schadstoffbelastet H 2600 mm B 1000 mm Rahmen-D 68 mm Glas-D 10 mm v.Hand Stoffe laden transp. LKW AN entsorgen AVV170904 Vergüt.Entsorg. AN**
STLB-Bau 2026-04 084
Abbruch des Fensters, des Einfachfensters, mit Verglasung, einteilig, aus Holz/Holzwerkstoff, im Rahmen einer Teilabbruchmaßnahme, nicht schadstoffbelastet,
Abfall ist nicht gefährlich, Altholzkategorie A II,
Höhe Blendrahmen '2600' mm,

Breite Blendrahmen '1000' mm,

Dicke Rahmen '68' mm,

Dicke Verglasung '10' mm,
einschl. Blendrahmen, Ausführung innerhalb des Bauwerks, Ausführung im Erdgeschoss, Arbeitshöhe bis 3 m,
Abbruch von Hand/mit handgeführten Kleingeräten,
aufgenommene Stoffe sammeln, im Behälter des AN lagern, Behältergröße nach Wahl des AN, auf LKW des AN laden, transportieren, entsorgen, zum Lager oder zur Anlage nach Wahl des AN, Abfallschlüssel nach AVV (Abfallverzeichnis-Verordnung) 170904 gemischte Bau- und Abbruchabfälle,
Vergütung der Entsorgung übernimmt AN.
Menge: 5,000 St

**03.09.0030 Stütze Holz/Holzwerkstoff Querschnitt bis 500cm2 abbrechen nicht schadstoffbelastet 7,5kN/m3 v.Hand Stoffe laden LKW AN ges.Vergüt.Entsorg.**
STLB-Bau 2026-04 084
Abbruch der Stütze aus Holz/Holzwerkstoff, Querschnitt bis 500 cm2, im Rahmen einer Teilabbruchmaßnahme, nicht schadstoffbelastet,
Abfall ist nicht gefährlich, Altholzkategorie A I, Wichte des Abbruchstoffes DIN EN 1991-1-1 7,5 kN/m3, Ausführung innerhalb des Bauwerks, Arbeitshöhe bis 2 m,
Abbruch von Hand/mit handgeführten Kleingeräten,
aufgenommene Stoffe sammeln, im Behälter des AN lagern, Behältergröße nach Wahl des AN, auf LKW des AN laden,
die Entsorgung wird gesondert vergütet.
Menge: 15,000 m

**03.09.0040 Sockel Mauerziegel abbrechen nicht schadstoffbelastet 15kN/m3 D 36,5 cm Geräteeinsatz mgl. Stoffe laden transp. LKW AN entsorgen AVV170107 Vergüt.Entsorg. AN**
Abbruch des Sockels aus Mauerwerk aus Mauerziegel, einschl. Putz, 2-seitig, im Rahmen einer Teilabbruchmaßnahme, bis OK Fundament, nicht schadstoffbelastet,
Abfall ist nicht gefährlich, Werte gemäß Ersatzbaustoffverordnung 2023 sind eingehalten, Charakterisierung gemischter Bauschutt Klasse RC-1 nach EBV 2023, Anlage 1, Tabelle 1, Wichte des Abbruchstoffes DIN EN 1991-1-1 15 kN/m3,
Abbruchdicke '36,5' cm,
Ausführung innerhalb des Bauwerks, Ausführung im Erdgeschoss, Arbeitshöhe bis 2 m,
Geräteeinsatz ist möglich, max. Gesamtgewicht bis 5 t,
aufgenommene Stoffe sammeln, ohne Zerkleinerung, im Behälter des AN lagern, Behältergröße nach Wahl des AN, auf LKW des AN laden, transportieren, entsorgen, zum Lager oder zur Anlage nach Wahl des AN, Abfallschlüssel nach AVV (Abfallverzeichnis-Verordnung) 170107 Gemische aus Beton, Ziegel, Fliesen und Keramik,
Vergütung der Entsorgung übernimmt AN.
Menge: 0,288 m3

#### Titel 03.10 Abbruch Sanitärtrennwände

**03.10.0010 Sanitärtrennwand Holz/Holzwerkstoff abbrechen nicht schadstoffbelastet D 5 cm 7,5kN/m3 v.Hand Stoffe laden transp. LKW AN entsorgen AVV170904 Vergüt.Entsorg. AN**
STLB-Bau 2026-04 084
Abbruch der Sanitärtrennwand aus Holz/Holzwerkstoff, im Rahmen einer Teilabbruchmaßnahme, nicht schadstoffbelastet,
Abfall ist nicht gefährlich, Altholzkategorie A II,
Abbruchdicke '5' cm,
Wichte des Abbruchstoffes DIN EN 1991-1-1 7,5 kN/m3, Ausführung innerhalb des Bauwerks, Arbeitshöhe bis 2 m, Erschwernis gemäß Abbruchplan,
Abbruch von Hand/mit handgeführten Kleingeräten,
aufgenommene Stoffe sammeln, im Behälter des AN lagern, Behältergröße nach Wahl des AN, auf LKW des AN laden, transportieren, entsorgen, zum Lager oder zur Anlage nach Wahl des AN, Abfallschlüssel nach AVV (Abfallverzeichnis-Verordnung) 170904 gemischte Bau- und Abbruchabfälle,
Vergütung der Entsorgung übernimmt AN.
Menge: 45,000 m2

#### Titel 03.11 Abbruch Heizung Sanitär Lüftung

**03.11.0010 WC Sanitärporzellan abbrechen nicht schadstoffbelastet H bis 420mm Ausladung 500-600mm 10-15kg v.Hand Stoffe laden transp. LKW AN ges.Vergüt.Entsorg.**
STLB-Bau 2026-04 084
Abbruch WC, aus Sanitärporzellan, im Rahmen einer Teilabbruchmaßnahme, nicht schadstoffbelastet,
Abfall ist nicht gefährlich, Höhe bis 420 mm, Ausladung über 500 bis 600 mm, Einzelgewicht über 10 bis 15 kg, Ausführung innerhalb des Bauwerks, Abbruch von Hand/mit handgeführten Kleingeräten, aufgenommene Stoffe zur Entsorgung sortieren, sammeln, in vom AN gestellten Behälter lagern, Behältergröße nach Wahl des AN, auf LKW des AN laden, transportieren, zur zugelassenen Lagerfläche des AN,
die Entsorgung wird gesondert vergütet.
Menge: 15,000 St

**03.11.0020 Aufputzspülkasten Kunststoff abbrechen nicht schadstoffbelastet bis 5kg v.Hand Stoffe laden transp. LKW AN ges.Vergüt.Entsorg.**
STLB-Bau 2026-04 084
Abbruch Aufputzspülkasten, aus Kunststoff, im Rahmen einer Teilabbruchmaßnahme, nicht schadstoffbelastet,
Abfall ist nicht gefährlich, einschl. Anschlussleitungen, Einzelgewicht bis 5 kg, Ausführung innerhalb des Bauwerks, Abbruch von Hand/mit handgeführten Kleingeräten, aufgenommene Stoffe zur Entsorgung sortieren, sammeln, in vom AN gestellten Behälter lagern, Behältergröße nach Wahl des AN, auf LKW des AN laden, transportieren, zur zugelassenen Lagerfläche des AN,
die Entsorgung wird gesondert vergütet.
Menge: 14,000 St

**03.11.0030 Einbauspülkasten Kunststoff abbrechen nicht schadstoffbelastet bis 5kg v.Hand Stoffe**
STLB-Bau 2026-04 084
Abbruch Einbauspülkasten, aus Kunststoff, im Rahmen einer Teilabbruchmaßnahme, nicht schadstoffbelastet,
Abfall ist nicht gefährlich, einschl. Anschlussleitungen, das Öffnen der Installationswand wird gesondert vergütet, Einzelgewicht bis 5 kg, Ausführung innerhalb des Bauwerks, Abbruch von Hand/mit handgeführten Kleingeräten,
aufgenommene Stoffe sammeln, und auf der Baustelle lagern.
Menge: 1,000 St

**03.11.0040 Waschbecken Sanitärporzellan abbrechen nicht schadstoffbelastet B 600-650mm Ausladung 400-450mm 10-15kg v.Hand Stoffe**
STLB-Bau 2026-04 084
Abbruch Waschbecken, aus Sanitärporzellan, im Rahmen einer Teilabbruchmaßnahme, nicht schadstoffbelastet,
Abfall ist nicht gefährlich, einschl. Konsolen, Halterungen und Armaturen, Breite über 600 bis 650 mm, Ausladung über 400 bis 450 mm, Einzelgewicht über 10 bis 15 kg, Ausführung innerhalb des Bauwerks, Abbruch von Hand/mit handgeführten Kleingeräten,
aufgenommene Stoffe sammeln, und auf der Baustelle lagern.
Menge: 19,000 St

**03.11.0050 Rohrltg Kupfer AD bis 25mm abbrechen nicht schadstoffbelastet v.Hand Stoffe laden transp. LKW AN entsorgen AVV170401 Vergüt.Entsorg. AN**
Abbruch der Rohrleitung aus Kupfer, Außendurchmesser 12 bis 25 mm, im Gebäude, einschließlich Armaturen, Formteile und Befestigung, Ausführung im Erdgeschoss, Höhe bis 3 m, im Rahmen einer Teilabbruchmaßnahme, nicht schadstoffbelastet,
Abfall ist nicht gefährlich,
Abbruch von Hand/mit handgeführten Kleingeräten,
aufgenommene Stoffe sammeln, im Behälter des AN lagern, Behältergröße über 5 bis 7 m3, auf LKW des AN laden, transportieren, entsorgen, zum Lager oder zur Anlage nach Wahl des AN, Abfallschlüssel nach AVV (Abfallverzeichnis-Verordnung) 170401 Kupfer, Bronze, Messing, Mengenermittlung nach Wiegekarte,
Vergütung der Entsorgung übernimmt AN.
Menge: 650,000 m

**03.11.0060 Rohrltg Kupfer AD 25-40mm abbrechen nicht schadstoffbelastet v.Hand Stoffe laden transp. LKW AN entsorgen AVV170401 Vergüt.Entsorg. AN**
Abbruch der Rohrleitung aus Kupfer, Außendurchmesser über 25 bis 40 mm,einschließlich Armaturen, Formteile und Befestigung, im Gebäude, Ausführung im Erdgeschoss, Höhe bis 3 m, im Rahmen einer Teilabbruchmaßnahme, nicht schadstoffbelastet,
Abfall ist nicht gefährlich,
Abbruch von Hand/mit handgeführten Kleingeräten,
aufgenommene Stoffe sammeln, im Behälter des AN lagern, Behältergröße über 5 bis 7 m3, auf LKW des AN laden, transportieren, entsorgen, zum Lager oder zur Anlage nach Wahl des AN, Abfallschlüssel nach AVV (Abfallverzeichnis-Verordnung) 170401 Kupfer, Bronze, Messing, Mengenermittlung nach Wiegekarte,
Vergütung der Entsorgung übernimmt AN.
Menge: 650,000 m

**03.11.0070 Rohrltg Stahl AD bis 20mm abbrechen nicht schadstoffbelastet v.Hand Stoffe laden transp. LKW AN entsorgen AVV170405 Vergüt.Entsorg. AN**
Abbruch der Rohrleitung aus Stahl, Außendurchmesser bis 12 bis 25 mm, einschließlich Schellen, Konsolen, Dübel, Tragschienen, Gewindestangen, Befestigungen, Kabelbinder, Montagesysteme und sonstiger Halterungen sind vollständig auszubauen.
 im Gebäude, Ausführung im Erdgeschoss, Höhe bis 3 m, im Rahmen einer Teilabbruchmaßnahme, nicht schadstoffbelastet,
Abfall ist nicht gefährlich,
Abbruch von Hand/mit handgeführten Kleingeräten,
aufgenommene Stoffe sammeln, im Behälter des AN lagern, Behältergröße nach Wahl des AN, auf LKW des AN laden, transportieren, entsorgen, zum Lager oder zur Anlage nach Wahl des AN, Abfallschlüssel nach AVV (Abfallverzeichnis-Verordnung) 170405 Eisen und Stahl,
Vergütung der Entsorgung übernimmt AN.
Menge: 250,000 m

**03.11.0080 Rohrltg Stahl AD 40-60mm abbrechen nicht schadstoffbelastet v.Hand Stoffe laden transp. LKW AN entsorgen AVV170405 Vergüt.Entsorg. AN**
Abbruch der Rohrleitung aus Stahl, Außendurchmesser über 40 bis 60 mm, einschließlich Schellen, Konsolen, Dübel, Tragschienen, Gewindestangen, Befestigungen, Kabelbinder, Montagesysteme und sonstiger Halterungen sind vollständig auszubauen.
 im Gebäude, Ausführung im Erdgeschoss, Höhe bis 3 m, im Rahmen einer Teilabbruchmaßnahme, nicht schadstoffbelastet,
Abfall ist nicht gefährlich,
Abbruch von Hand/mit handgeführten Kleingeräten,
aufgenommene Stoffe sammeln, im Behälter des AN lagern, Behältergröße nach Wahl des AN, auf LKW des AN laden, transportieren, entsorgen, zum Lager oder zur Anlage nach Wahl des AN, Abfallschlüssel nach AVV (Abfallverzeichnis-Verordnung) 170405 Eisen und Stahl,
Vergütung der Entsorgung übernimmt AN.
Menge: 250,000 m

**03.11.0090 Rohrltg dukt.Guss AD 80-100mm abbrechen nicht schadstoffbelastet v.Hand Stoffe laden transp. LKW AN entsorgen AVV170405 Vergüt.Entsorg. AN**
Abbruch der Rohrleitung aus Gusseisen, Außendurchmesser über 70 bis 100 mm, bis Anschluss Grundleitung, im Gebäude, Höhe bis 2 m, im Rahmen einer Teilabbruchmaßnahme, nicht schadstoffbelastet,
Abfall ist nicht gefährlich,
Abbruch von Hand/mit handgeführten Kleingeräten,
aufgenommene Stoffe sammeln, im Behälter des AN lagern, Behältergröße Wahl An, auf LKW des AN laden, transportieren, entsorgen, zum Lager oder zur Anlage nach Wahl des AN, Abfallschlüssel nach AVV (Abfallverzeichnis-Verordnung) 170405 Eisen und Stahl,
Vergütung der Entsorgung übernimmt AN.
Menge: 20,000 m

**03.11.0100 Demontage und Entsorgung der vorhandenen Lüftungsleitungen**
Demontage und Entsorgung der vorhandenen Lüftungsleitungen von Einzelraumlüftern im Rahmen einer Teilabbruchmaßnahme, nicht schadstoffbelastet, Abfall ist nicht gefährlich.

Die Leistung umfasst den vollständigen Ausbau der Lüftungsleitungen einschließlich:

Lüftungsrohre und Formstücke,
Wickelfalzrohr bis DN 100,
Innen- und Außenanschlüsse,
Befestigungen, Schellen, Halterungen und sonstige Montagematerialien,
Wand- und Deckendurchführungen, soweit für den Ausbau erforderlich.

Ausführung innerhalb des Bauwerks, Arbeitshöhe bis 3,00 m. Demontage von Hand bzw. mit handgeführten Kleingeräten.

Aufgenommene Stoffe sammeln, sortenrein trennen, im Behälter des AN lagern, Behältergröße nach Wahl des AN, auf LKW des AN verladen, transportieren und fachgerecht entsorgen.

Abfallschlüssel nach AVV (Abfallverzeichnis-Verordnung) sortenrein trennen und entsorgen. Die Vergütung der Entsorgung übernimmt der AN.
Menge: 30,000 m

**03.11.0110 Heizkörper Stahl abbrechen nicht schadstoffbelastet H 600mm T 160mm L 1000mm 80-100 kg v.Hand Stoffe laden transp. entsorg.**
Abbruch von Heizkörpern aus Stahl im Rahmen einer Teilabbruchmaßnahme, nicht schadstoffbelastet, Abfall ist nicht gefährlich.

Heizkörperausführung:

BH 300, BL bis 1.200 mm, 3Stk, 22 kg je Stk
BH 300, BL 1.300 bis 2.600 mm, 15 Stk, 30 bis 49 kg je Stk
BH 400, BL 800 bis 1.400 mm, 5Stk, 16 bis 27 kg je Stk
BH 600, BL bis 1.000 mm, 11Stk, 18 bis 30 kg je Stk
BH 600, BL 1.100 bis 2.000 mm, 10 Stk, 28 bis 61kg je Stk
BH 600, BL 3.000 mm,1Stk, 86 kg je Stk.

Die Leistung umfasst den vollständigen Ausbau der Heizkörper einschließlich sämtlicher Anschlussleitungen im Bereich des Heizkörpers sowie Schellen, Konsolen, Dübeln, Tragschienen, Gewindestangen, Befestigungen, Kabelbindern, Montagesystemen und sonstiger Halterungen.

Ausführung innerhalb des Bauwerks. Arbeitshöhe bis 3,50 m über der Standfläche des hierfür erforderlichen Gerüstes. Abbruch von Hand bzw. mit handgeführten Kleingeräten.

Aufgenommene Stoffe sammeln, Heizkörper und Leitungen vollständig demontieren, aufnehmen, sortenrein trennen, im Behälter des AN lagern, Behältergröße nach Wahl des AN, auf LKW des AN laden, transportieren und fachgerecht entsorgen.

Abfallschlüssel nach AVV (Abfallverzeichnis-Verordnung) sortenrein trennen und entsorgen. Die Vergütung der Entsorgung ist in den Einheitspreis einzukalkulieren. Abrechnung nach Wiegekarte und prüffahigem Außmaß in t.
Menge: 1,600 t

**03.11.0120 Ausgussbecken Stahl emailliert abbrechen nicht schadstoffbelastet B 500-550mm Ausladung 350-400mm 3-4kg v.Hand Stoffe laden transp. LKW AN ges.Vergüt.Entsorg.**
STLB-Bau 2026-04 084
Abbruch Ausgussbecken, aus emailliertem Stahl, im Rahmen einer Teilabbruchmaßnahme, nicht schadstoffbelastet,
Abfall ist nicht gefährlich, einschl. Konsolen, Halterungen und Armaturen, Breite über 500 bis 550 mm, Ausladung über 350 bis 400 mm, Einzelgewicht über 3 bis 4 kg, Ausführung innerhalb des Bauwerks, Ausführung im Erdgeschoss, Abbruch von Hand/mit handgeführten Kleingeräten,
aufgenommene Stoffe sammeln, auf LKW des AN laden, transportieren, zur zugelassenen Lagerfläche des AN,
die Entsorgung wird gesondert vergütet.
Menge: 1,000 St

**03.11.0130 Verteiler Stahl verz abbrechen nicht schadstoffbelastet 5Stutzen bis 5kg v.Hand Stoffe laden transp. LKW AN ges.Vergüt.Entsorg.**
Abbruch Heizungszentrale, im Rahmen einer Teilabbruchmaßnahme, nicht schadstoffbelastet,
Abfall ist nicht gefährlich, , Einzelgewicht bis 25 kg, Ausführung innerhalb des Bauwerks, Abbruch von Hand/mit handgeführten Kleingeräten,aufgenommene Stoffe sammeln, in vom AN gestellten Behälter lagern, Behältergröße nach Wahl AN, auf LKW des AN laden, transportieren,entsorgen, die Entsorgung erfolgt durch AN.
Menge: 1,000 St

**03.11.0140 Dämmung Rohrltg DN20-40 Mineralwolle abbrechen nicht schadstoffbelastet 3kN/m3 D 40mm v.Hand Stoffe laden transp. LKW AN entsorgen AVV170604 Vergüt.Entsorg. AN**
STLB-Bau 2026-04 084
Abbruch der Dämmung der Rohrleitung, Nenndurchmesser über DN 20 bis DN 40, Dämmschicht aus Mineralwolle, ohne Kaschierung, als Schale, mechanisch befestigt, im Rahmen einer Teilabbruchmaßnahme, nicht schadstoffbelastet,
Abfall ist nicht gefährlich, Wichte des Abbruchstoffes DIN EN 1991-1-1 3 kN/m3, Dämmschichtdicke 40 mm, Ausführung innerhalb des Bauwerks, Arbeitshöhe bis 2 m,
Abbruch von Hand/mit handgeführten Kleingeräten,
aufgenommene Stoffe sammeln, auf LKW des AN laden, transportieren, entsorgen, zum Lager oder zur Anlage nach Wahl des AN, Abfallschlüssel nach AVV (Abfallverzeichnis-Verordnung) 170604 Dämmstoff, Mengenermittlung nach Aufmaß,
Vergütung der Entsorgung übernimmt AN.
Menge: 30,000 m

#### Titel 03.12 Abbruch ELT

**03.12.0010 Verteilerschrank bestückt abbrechen nicht schadstoffbelastet 15-20kg Stoffe laden LKW AN ges.Vergüt.Entsorg.**
Niederspannungs-Hauptverteilungen einschließlich Schrankgehäuse, Einbauten und Verdrahtung abbrechen.

Abbrechen von:

Schrankgehäuse,
Sammelschienen,
Klemmen,
Sicherungs- und Schaltgeräten,
Mess- und Steuergeräten,
interner Verdrahtung.

Bestückung und Leitungsanschlüsse sind Bestandteil dieser Position.

Aufgenommene Stoffe sortieren, sammeln und in vom Auftragnehmer gestellten Behältern lagern. Behältergröße nach Wahl des Auftragnehmers. Stoffe auf LKW des Auftragnehmers verladen und entsorgen.

Ausführung staubarm gemäß TRGS 559.
Menge: 1,000 St

**03.12.0020 Unterverteilungen einschließlich Gehäuse, Einbaugeräten, Verdrahtungen und**
Unterverteilungen einschließlich Gehäuse, Einbaugeräten, Verdrahtungen und Befestigungen vollständig demontieren.

Aufgenommene Stoffe sortieren, sammeln und in vom Auftragnehmer gestellten Behältern lagern. Behältergröße nach Wahl des Auftragnehmers. Stoffe auf LKW des Auftragnehmers verladen und entsorgen.
Menge: 5,000 St

**03.12.0030 Kabel/Leitung Kupfer 1,5-6 mm2 maxAnzLeiter 5 St abbrechen nicht schadstoffbelastet v.Hand Stoffe laden transp. LKW AN entsorgen AVV170411 Vergüt.Entsorg. AN**
Abbruch von Kabeln und Leitungen mit Kupferleitern, 1- bis 5-adrig, Leiterquerschnitt je Ader 1,5 mm² bis 6 mm², im Rahmen einer Teilabbruchmaßnahme, nicht schadstoffbelastet.

Die Leistung umfasst das vollständige Freilegen der Leitungen aus Wänden, Decken und sonstigen Bauteilen einschließlich erforderlicher Schlitz-, Stemmarbeiten und des Öffnens von Verkleidungen, soweit dies zum fachgerechten Ausbau der Leitungen erforderlich ist.

Vorwiegende Verlegeart in Decken und Wänden, Ausführung innerhalb des Bauwerks, Arbeitshöhe bis 3,00 m. Abbruch von Hand bzw. mit handgeführten Kleingeräten.

Aufgenommene Stoffe sammeln, im Behälter des AN lagern, Behältergröße nach Wahl des AN, auf LKW des AN verladen, transportieren und fachgerecht entsorgen.Vergütung der Entsorgung übernimmt AN.
Menge: 1,000 t

**03.12.0040 Kabel/Leitung Kupfer 10-95 mm2 maxAnzLeiter 5 St abbrechen nicht schadstoffbelastet v.Hand Stoffe laden transp. LKW AN entsorgen AVV170411 Vergüt.Entsorg. AN**
Abbruch von Kabeln und Leitungen mit Kupferleitern, 1- bis 5-adrig, Leiterquerschnitt je Ader 10 mm² bis 95 mm², im Rahmen einer Teilabbruchmaßnahme, nicht schadstoffbelastet.

Die Leistung umfasst das vollständige Freilegen der Leitungen aus Wänden, Decken und sonstigen Bauteilen einschließlich erforderlicher Schlitz-, Stemmarbeiten und des Öffnens von Verkleidungen, soweit dies zum fachgerechten Ausbau der Leitungen erforderlich ist.

Vorwiegende Verlegeart in Decken und Wänden, Ausführung innerhalb des Bauwerks, Arbeitshöhe bis 3,00 m. Abbruch von Hand bzw. mit handgeführten Kleingeräten.

Aufgenommene Stoffe sammeln, im Behälter des AN lagern, Behältergröße nach Wahl des AN, auf LKW des AN verladen, transportieren und fachgerecht entsorgen.Vergütung der Entsorgung übernimmt AN.
Menge: 1,000 t

**03.12.0050 Abbruch von Kabeltrassen, Kabelpritschen, Gitterrinnen, Kabelkanälen,**
Abbruch von Kabeltrassen, Kabelpritschen, Gitterrinnen, Kabelkanälen, Installationsrohren einschließlich Befestigungen und Tragkonstruktionen im Rahmen einer Teilabbruchmaßnahme, nicht schadstoffbelastet, Abfall ist nicht gefährlich, Ausführung innerhalb des Bauwerks, Arbeitshöhe bis 3 m, Abbruch von Hand bzw. mit handgeführten Kleingeräten.

Aufgenommene Stoffe sammeln, sortenrein in vom AN gestellten Behältern lagern, Behältergröße nach Wahl des AN, auf LKW des AN verladen, transportieren und fachgerecht entsorgen.
Menge: 200,000 m

**03.12.0060 Aufsatzleuchte abbrechen v.Hand Stoffe laden transp. entsorgen**
Abbruch Aufsatzleuchte, Sicherheitsleuchten, Rettungszeichenleuchten, Zentralbatterieanlagen,für Decke, Bauform rechteckig/rund, einschl.  Leuchtmittel, im Rahmen einer Totalabbruchmaßnahme, teilweise schadstoffbelastet,
Abfall ist gefährlich, Einzelgewicht bis 10 kg, Ausführung innerhalb des Bauwerks, Arbeitshöhe bis 3 m, Abbruch von Hand/mit handgeführten Kleingeräten,
aufgenommene Stoffe sammeln, im Behälter des AN lagern, Behältergröße nach Wahl des AN, auf LKW des AN laden, transportieren, entsorgen, zum Lager oder zur Anlage nach Wahl des AN, Abfallschlüssel nach AVV (Abfallverzeichnis-Verordnung) AVV 16 02 14
Menge: 35,000 St

**03.12.0070 Aufsatzleuchte abbrechen v.Hand Stoffe laden transp. ges.Vergüt.Entsorg.**
Abbruch Aufsatzleuchte, Sicherheitsleuchten, Rettungszeichenleuchten, Zentralbatterieanlagen,für Decke, Bauform rechteckig/rund, einschl.  Leuchtmittel, im Rahmen einer Teillabbruchmaßnahme, teilweise schadstoffbelastet,
Abfall ist gefährlich, Einzelgewicht bis 10 kg, Ausführung innerhalb des Bauwerks, Arbeitshöhe bis 3 m, Abbruch von Hand/mit handgeführten Kleingeräten,
aufgenommene Stoffe sammeln, und sortenrein in vom AN gestellten Behälter lagern, Behältergröße nach Wahl des AN, auf LKW des AN laden, transportieren zur zugelassenen Lagerfläche des AG,
Entsorgung wird gesondert vergütet.
Menge: 60,000 St

**03.12.0080 Abbruch Installationsgeräte, Schalter,Steckdosen,Taster,Abzweigdosen,**
Abbruch  Installationsgeräte, Schalter,Steckdosen,Taster,Abzweigdosen,Anschlussdosen,
Raumregler und sonstige Betriebsmittel., im Rahmen einer Teilabbruchmaßnahme, nicht schadstoffbelastet,
Abfall ist nicht gefährlich, Ausführung innerhalb des Bauwerks, Arbeitshöhe bis 3 m, Abbruch von Hand/mit handgeführten Kleingeräten,
aufgenommene Stoffe sammeln, und sortenrein in vom AN gestellten Behälter lagern, Behältergröße nach Wahl des AN, auf LKW des AN laden, transportieren und entsorgen.
Menge: 55,000 kg

**03.12.0090 Abbruch Schwachstromleitungen einschließlich Befestigungen,Telefon,**
Abbruch Schwachstromleitungen einschließlich Befestigungen, Telefon, Datenleitungen,
Antennenleitungen, Steuerleitungen, im Rahmen einer Teilabbruchmaßnahme, nicht schadstoffbelastet, Abfall ist nicht gefährlich, Ausführung innerhalb des Bauwerks, Arbeitshöhe bis 3 m, Abbruch von Hand/mit handgeführten Kleingeräten,
aufgenommene Stoffe sammeln, und sortenrein in vom AN gestellten Behälter lagern, Behältergröße nach Wahl des AN, auf LKW des AN laden, transportieren und entsorgen.
Menge: 0,600 t

**03.12.0100 Demontage und Entsorgung von elektrischen Durchlauferhitzern einschließlich**
Demontage und Entsorgung von elektrischen Durchlauferhitzern einschließlich aller Befestigungen, elektrischen Anschlüsse sowie Zu- und Ablaufanschlüsse im Rahmen einer Teilabbruchmaßnahme.

Geräte fachgerecht außer Betrieb nehmen, demontieren, ausbauen, aufnehmen, auf LKW des AN verladen, transportieren und entsprechend den gesetzlichen Bestimmungen fachgerecht entsorgen. Anfallende Reststoffe und Befestigungsmaterialien sind einzuschließen.

Ausführung innerhalb des Bauwerks, Arbeitshöhe bis 3,00 m, Demontage von Hand bzw. mit handgeführten Kleingeräten.
Menge: 12,000 St

**03.12.0110 Demontage und Entsorgung von Einzelraumlüftern einschließlich Lüftergerät, Innen**
Demontage und Entsorgung von Einzelraumlüftern einschließlich Lüftergerät, Außengitter, Befestigungen sowie elektrischen Anschlüssen im Rahmen einer Teilabbruchmaßnahme.

Geräte fachgerecht außer Betrieb nehmen, demontieren, ausbauen, aufnehmen, auf LKW des AN verladen, transportieren und entsprechend den gesetzlichen Bestimmungen fachgerecht entsorgen. Verschließen vorhandener Befestigungspunkte ist einzukalkulieren. Die luftdichte oder brandschutztechnische Instandsetzung der Wand- bzw. Deckendurchführung ist nicht Bestandteil dieser Position.

Ausführung innerhalb des Bauwerks, Arbeitshöhe bis 3,00 m, Demontage von Hand bzw. mit handgeführten Kleingeräten.
Menge: 6,000 St

#### Titel 03.13 Bautüren

**03.13.0010 Provisorischer Verschluss einer Außenwandöffnung, B-6m H 3m einbauen ausbauen**
Herstellen, liefern, montieren und nach Beendigung der Bauarbeiten wieder demontieren eines provisorischen, abschließbaren Verschlusses einer Außenwandöffnung im Bereich einer Teilabbruchmaßnahme.

Ausführung als stabile Baustellenkonstruktion aus Stahlrahmen mit Beplankung aus Stahlblech oder gleichwertiger geeigneter Konstruktion, einschließlich aller erforderlichen Befestigungen am vorhandenen Baukörper.

Abmessung der Öffnung:
Breite ca. 6,00 m,
Höhe ca. 3,00 m.

Einschließlich integrierter, abschließbarer Zugangstür für Personenverkehr, sämtlicher Beschläge, Schlösser, Halterungen und Nebenarbeiten.

Abmessung Zugangstür:
Breite ca. 1,10,
Höhe: ca 2,20 m.

Der Verschluss ist standsicher, gegen Witterungseinflüsse ausreichend geschützt und für die Dauer der Bauausführung funktionsfähig zu halten.

Nach Abschluss der Arbeiten vollständig demontieren und Baustelle ordnungsgemäß hinterlassen.

Abrechnung nach Stück (St).
Menge: 2,000 St

**03.13.0020 Provisorischer Verschluss einer Außenwandöffnung, B-6m H 3m vorhalten**
eines provisorischen, abschließbaren Verschlusses einer Außenwandöffnung, Breite über 6 m, Höhe 3, vorhalten,
Positionsmenge = Produkt aus 'wie vor. Pos.' (Vorhaltemenge)

mal '16 Wochen' (Vorhaltedauer)
.
Menge: 32,000 StWo

#### Titel 03.14 Wandöffnungen

**03.14.0010 Öffnen einer bestehenden Giebelwand**
Öffnen einer bestehenden Giebelwand im Dachboden bestehend aus Holzunterkonstruktion, Holzlattung und Schindelbekleidung zur Herstellung einer Öffnung für Montage-, Transport- oder sonstige Bauarbeiten.

Leistung umfasst:

Entfernen der Schindeln im erforderlichen Bereich,
Ausbau der Holzlattung und Unterkonstruktion,
fachgerechtes Öffnen der Wandbekleidung,
vorsichtiges Demontieren Wiederverwendung, soweit technisch möglich,
Trennen und Lagern der ausgebauten Bauteile,
Vorhalten und Einsatz erforderlicher Kleingeräte und Hilfsmittel.

Die Arbeiten erfolgen von der Gebäudeaußenseite in einer Arbeitshöhe von über 3,50 m über der Standfläche.

Arbeits- und Schutzgerüst wird über eine gesonderte LV-Position vergütet und ist nicht Bestandteil dieser Position.

Aufgenommene Stoffe sammeln, sortieren und zur weiteren Verwendung lagern.
Menge: 6,000 m2

**03.14.0020 Aufbauen längenorientiert Standgerüst Arbeitsgerüst 3kN/m2 SW09 H1**
STLB-Bau 2026-04 001
Aufbauen längenorientiertes Standgerüst, Fassadengerüst DIN EN 12810-1, als Arbeitsgerüst DIN EN 12811-1, Lastklasse 4 (3 kN/m2), Breitenklasse SW09, Höhenklasse H 1, nur oberste Gerüstlage genutzt, nicht genutzte Gerüstlagen mit mind. einteiligem Seitenschutz außen, verankern, Befestigung in der Tragkonstruktion aus Holz, Einrüstung für Abbrucharbeiten, an senkrechten Bauwerksflächen, außen, aufstellen auf Gelände, Höhe der obersten Gerüstlage 4 m, Standfläche waagerecht, über Lastverteiler belastbar.
Menge: 24,000 m2

**03.14.0030 Gebrauchsüberlassung längenorientiert Standgerüst Arbeitsgerüst 3kN/m2 SW09 H1**
STLB-Bau 2026-04 001
Gebrauchsüberlassung für längenorientiertes Standgerüst, Fassadengerüst DIN EN 12810-1, als Arbeitsgerüst DIN EN 12811-1, Lastklasse 4 (3 kN/m2), Breitenklasse SW09, Höhenklasse H 1, nur oberste Gerüstlage genutzt, nicht genutzte Gerüstlagen mit mind. einteiligem Seitenschutz außen, Einrüstung für Abbrucharbeiten, an senkrechten Bauwerksflächen, außen, Höhe der obersten Gerüstlage 4 m, über Lastverteiler belastbar.
Menge: 192,000 m2Wo

**03.14.0040 Abbauen längenorientiert Standgerüst Arbeitsgerüst 3kN/m2 SW09 H1**
STLB-Bau 2026-04 001
Abbauen längenorientiertes Standgerüst, Fassadengerüst DIN EN 12810-1, als Arbeitsgerüst DIN EN 12811-1, Lastklasse 4 (3 kN/m2), Breitenklasse SW09, Höhenklasse H 1, nur oberste Gerüstlage genutzt, nicht genutzte Gerüstlagen mit mind. einteiligem Seitenschutz außen, Einrüstung für Abbrucharbeiten, an senkrechten Bauwerksflächen, außen, Höhe der obersten Gerüstlage 4 m, über Lastverteiler belastbar.
Menge: 24,000 m2

**03.14.0050 Provisorisches Verschließen einer geöffneten Giebelwand**
Provisorisches Verschließen einer geöffneten Giebelwand im Dachboden nach erfolgter Nutzung der Öffnung.

Leistung umfasst:

Herstellung einer provisorischen witterungsbeständigen Verschlusskonstruktion,
Lieferung und Montage geeigneter Holzwerkstoffe bzw. Abdeckungen,
Herstellung eines regendichten und winddichten Abschlusses,
Befestigung an der vorhandenen Konstruktion,
Anpassungsarbeiten an vorhandene Holzlattung und Schindelbekleidung.

Ausführung innerhalb des Bauwerks im Dachgeschoss, Arbeitshöhe über 3,00 m über Standfläche, einschließlich erforderlicher Schutz- und Sicherungsmaßnahmen.
Menge: 6,000 m2

**03.14.0060 Sichern von geöffneten Wandbereichen und Bauöffnungen während der Bauzeit**
Sichern von geöffneten Wandbereichen und Bauöffnungen während der Bauzeit zur Vermeidung von Absturz-, Witterungs- und unbefugten Zutrittsgefahren.

Leistung umfasst:

Herstellen einer standsicheren Absperrung bzw. Abdeckung,
Montage einer geeigneten provisorischen Sicherungskonstruktion,
Sicherung gegen Verschieben und unbeabsichtigtes Entfernen,
Vorhalten für die erforderliche Bauzeit,
Demontage nach Abschluss der Arbeiten.

Ausführung innerhalb des Dachgeschosses, Arbeitshöhe über 3,00 m über Standfläche.
Menge: 30,000 m2

**03.14.0070 Abfangung Baustütze H 2,5 m Last 18 kN**
Abfangung als Baustütze,
Abstützhöhe Baustütze '2,5' m,

max. abzustützende Last '18' kN,
Ausführung gemäß Zeichnung.
Menge: 8,000 St

**03.14.0080 Vorhaltung Baustütze H 2,5 m Last 18 kN**
Abfangung als Baustütze vorhalten.
Abstützhöhe Baustütze: 2,5 m,
max. abzustützende Last 18' kN,
Positionsmenge = Produkt aus 'wie vor. Pos.'
8 (Vorhaltemenge)  mal 16 Wochen (Vorhaltedauer)
Menge: 128,000 StWo

**03.14.0090 Abbau Abfangung Baustütze H 2,5 m Last 18 kN**
Abfangung als Baustütze abbauen und abtransportieren.
Abstützhöhe Baustütze '2,5' m,

max. abzustützende Last '18' kN,
Ausführung gemäß Zeichnung.
Menge: 8,000 St

#### Titel 03.15 Entsorgung

**03.15.0010 Abfall nicht gefährlich AVV170103 nicht schadstoffbelastet LKW AN transp. entsorgen Vergüt.Entsorg. AN**
STLB-Bau 2026-04 087
Bau- und Abbruchabfälle, Beton, Ziegel, Fliesen und Keramik,
nicht gefährlich, Abfallschlüssel nach AVV (Abfallverzeichnis-Verordnung) 170103 Fliesen, Ziegel und Keramik,
nicht schadstoffbelastet, ohne Festlegung eines Zuordnungskriteriums LAGA/DepVO/EBV/RuVA,
auf Baustelle lagernd, laden, mit LKW des AN transportieren, entsorgen, max. Gesamtgewicht ohne Beschränkung, zum zugelassenem Lager oder zur Anlage nach Wahl des AN, Vergütung der Entsorgung übernimmt AN.
Menge: 5,000 t

**03.15.0020 Abfall nicht gefährlich AVV170407 nicht schadstoffbelastet LKW AN transp. entsorgen Vergüt.Entsorg. AN**
STLB-Bau 2026-04 087
Bau- und Abbruchabfälle, Metalle,
nicht gefährlich, Abfallschlüssel nach AVV (Abfallverzeichnis-Verordnung) 170407 Metall, gemischt,
nicht schadstoffbelastet,
auf Baustelle lagernd, in Behälter AN laden, mit LKW des AN transportieren, entsorgen, max. Gesamtgewicht ohne Beschränkung, Behältergröße über 15 bis 18 m3, zum zugelassenem Lager oder zur Anlage nach Wahl des AN, Vergütung der Entsorgung übernimmt AN.
Menge: 5,000 t

**03.15.0030 Abfall nicht gefährlich AVV160214 nicht schadstoffbelastet LKW AN transp. entsorgen Verwertungsanlage bis 50km Vergüt.Entsorg. AN**
STLB-Bau 2026-04 087
Abfälle aus elektrischen und elektronischen Geräten,
nicht gefährlich, Abfallschlüssel nach AVV (Abfallverzeichnis-Verordnung) 160214 gebrauchte Geräte,
nicht schadstoffbelastet,
auf Baustelle lagernd, in Behälter AN laden, mit LKW des AN transportieren, entsorgen, max. Gesamtgewicht ohne Beschränkung, Behältergröße nach Wahl des AN, zur Verwertungsanlage, Transportweg bis 50 km, Vergütung der Entsorgung übernimmt AN, Mengenermittlung nach Wiegekarte.
Menge: 0,500 t

#### Titel 03.16 Entsorgung Schadstoffe

**03.16.0010 Abfall gefährlich AVV170605* schadstoffbelastet DKII LKW AN transp. entsorgen Vergüt.Entsorg. AN**
STLB-Bau 2026-04 087
Bau- und Abbruchabfälle,
gefährlich, Abfallschlüssel nach AVV (Abfallverzeichnis-Verordnung) 170605* Baustoff, asbesthaltig,
schadstoffbelastet, belastet nach Deponieverordnung für DK II, Schadstoff Asbest TRGS 519,
in Behälter auf Baustelle lagernd, auf LKW des AN laden, mit LKW des AN transportieren, entsorgen, max. Gesamtgewicht ohne Beschränkung, Behältergröße nach Wahl des AN, zum zugelassenem Lager oder zur Anlage nach Wahl des AN, Entsorgungsnachweis gemäß Nachweisverordnung ist erforderlich, Vergütung der Entsorgung übernimmt AN, Mengenermittlung nach Aufmaß.
Menge: 55,000 t

**03.16.0020 Abfall gefährlich AVV170603* schadstoffbelastet LKW AN transp. entsorgen Vergüt.Entsorg. AN**
STLB-Bau 2026-04 087
Bau- und Abbruchabfälle,
gefährlich, Abfallschlüssel nach AVV (Abfallverzeichnis-Verordnung) 170603* Dämmstoff,
schadstoffbelastet,
in Behälter auf Baustelle lagernd, auf LKW des AN laden, mit LKW des AN transportieren, entsorgen, max. Gesamtgewicht ohne Beschränkung, Behältergröße nach Wahl des AN, zum zugelassenem Lager oder zur Anlage nach Wahl des AN, Entsorgungsnachweis gemäß Nachweisverordnung ist erforderlich, Vergütung der Entsorgung übernimmt AN, Mengenermittlung nach Aufmaß.
Menge: 5,000 t

**03.16.0030 Abfall nicht gefährlich AVV170604 schadstoffbelastet LKW AN transp. entsorgen Vergüt.Entsorg. AN**
STLB-Bau 2026-04 087
Bau- und Abbruchabfälle,
nicht gefährlich, Abfallschlüssel nach AVV (Abfallverzeichnis-Verordnung) 170604 Dämmstoff,
schadstoffbelastet, Schadstoff HBCD,
in Behälter auf Baustelle lagernd, auf LKW des AN laden, mit LKW des AN transportieren, entsorgen, max. Gesamtgewicht ohne Beschränkung, Behältergröße nach Wahl des AN, zum zugelassenem Lager oder zur Anlage nach Wahl des AN, Vergütung der Entsorgung übernimmt AN, Mengenermittlung nach Aufmaß.
Menge: 0,210 t

**03.16.0040 Abfall gefährlich AVV160210* schadstoffbelastet LKW AN transp. entsorgen Vergüt.Entsorg. AN**
STLB-Bau 2026-04 087
Abfälle aus elektrischen und elektronischen Geräten,
gefährlich, Abfallschlüssel nach AVV (Abfallverzeichnis-Verordnung) 160210* gebrauchte Geräte, die PCB enthalten oder damit verunreinigt sind,
schadstoffbelastet, Schadstoff PCB nach PCB-Richtlinie/TRGS 524, DGUV-Regel 101-004,
auf Baustelle lagernd, in Behälter AN laden, mit LKW des AN transportieren, entsorgen, max. Gesamtgewicht ohne Beschränkung, Behältergröße nach Wahl des AN, zum zugelassenem Lager oder zur Anlage nach Wahl des AN, Entsorgungsnachweis gemäß Nachweisverordnung ist erforderlich, Vergütung der Entsorgung übernimmt AN, Mengenermittlung nach Wiegekarte.
Menge: 0,750 t

#### Titel 03.17 Sanierungskonzept und Schadstoffmessungen

**03.17.0010 Materialprobe Begleitmessung Asbest**
STLB-Bau 2026-04 084
Materialprobe, Begleitmessung während Sanierungsarbeiten, im Schwarzbereich, Schadstoff Asbest TRGS 519, Einzelmessung durchführen, auswerten, dokumentieren, Wiederholungsmessungen aufgrund nicht erreichter Abnahme werden nicht vergütet, die Messungen dürfen nur von einer geeigneten Prüfstelle durchgeführt werden.
Menge: 5,000 St

**03.17.0020 Erstellung eines Sanierungskonzeptes auf Grundlage des vorliegenden Schadstoffgutachtens**
Erstellung eines objektspezifischen Sanierungskonzeptes für die festgestellten Schadstoffbelastungen auf Grundlage des vorliegenden Schadstoffgutachtens.

Das Sanierungskonzept hat insbesondere zu umfassen:

Auswertung und Berücksichtigung der Ergebnisse des vorliegenden Schadstoffgutachtens,
Festlegung der erforderlichen Sanierungsmaßnahmen für die betroffenen Bauteile und Baustoffe,
Beschreibung des vorgesehenen Sanierungs- und Rückbauverfahrens,
Festlegung der erforderlichen Schutz- und Sicherungsmaßnahmen,
Angaben zu erforderlichen Abschottungs-, Absaug-, Reinigungs- und Dekontaminationsmaßnahmen, soweit erforderlich,
Festlegung der Anforderungen an die Verpackung, Bereitstellung und Entsorgung der anfallenden schadstoffbelasteten Materialien,
Berücksichtigung der einschlägigen arbeitsschutz- und abfallrechtlichen Anforderungen,
Erstellung und Übergabe des Sanierungskonzeptes in schriftlicher Form.
Menge: 1,000 St

#### Titel 03.18 Abbau Schild

**03.18.0010 Demontage eines vorhandenen Holzschildes zur Wiederverwendung**
Vorhandenes Holzschild im Außenbereich, Abmessungen ca. 1,50 × 0,70 m, Montagehöhe ca. 3,00 m, einschließlich vorhandener Befestigungsmittel und erforderlicher Unterkonstruktion, vorsichtig und beschädigungsfrei demontieren.

Ausführung einschließlich:

Lösen und Entfernen der vorhandenen Befestigungen,
vorsichtiger Ausbau des Schildes und der für die Demontage erforderlichen Bauteile,
Kennzeichnen der ausgebauten Teile,
Sortieren und gesichertes Ablegen zur vorgesehenen Wiederverwendung,
Vorhalten und Einsatz der erforderlichen Handwerkzeuge und Kleingeräte,
erforderliche Schutz- und Sicherungsmaßnahmen für die Durchführung der Arbeiten.

Das Schild und die zur Wiederverwendung vorgesehenen Bauteile sind vor Beschädigungen zu schützen. Beschädigte oder nicht wiederverwendbare Teile sind dem Auftraggeber anzuzeigen und getrennt bereitzustellen.
Menge: 1,000 St

#### Titel 03.19 Stundenlohnarbeiten

**03.19.0010 Vorarbeiter/-in Stundenlohnarbeiten**
Stundenlohnarbeiten durch Vorarbeiter/-in
auf Anordnung des AG ausführen,
der Verrechnungssatz für die jeweilige Arbeitskraft
umfasst sämtliche Aufwendungen wie Lohn- und
Gehaltskosten, Lohn- und Gehaltsnebenkosten, Zuschläge,
lohngebundene und lohnabhängige Kosten, sonstige
Sozialkosten, Gemeinkosten, Wagnis und Gewinn.
Menge: 5,000 Std

**03.19.0020 Facharbeiter/-in Stundenlohnarbeiten**
Stundenlohnarbeiten durch Facharbeiter/-in
auf Anordnung des AG ausführen,
der Verrechnungssatz für die jeweilige Arbeitskraft
umfasst sämtliche Aufwendungen wie Lohn- und
Gehaltskosten, Lohn- und Gehaltsnebenkosten, Zuschläge,
lohngebundene und lohnabhängige Kosten, sonstige
Sozialkosten, Gemeinkosten, Wagnis und Gewinn.
Menge: 10,000 Std

**03.19.0030 Helfer/-in Stundenlohnarbeiten**
Stundenlohnarbeiten durch Helfer/-in
auf Anordnung des AG ausführen,
der Verrechnungssatz für die jeweilige Arbeitskraft
umfasst sämtliche Aufwendungen wie Lohn- und
Gehaltskosten, Lohn- und Gehaltsnebenkosten, Zuschläge,
lohngebundene und lohnabhängige Kosten, sonstige
Sozialkosten, Gemeinkosten, Wagnis und Gewinn.
Menge: 10,000 Std
